# Gymnasium Otto-Pankok-Schule
Angebotsaufforderung (GAEB DA XML 3.2, DA83)
Projekt: 15132
Währung: EUR
Vergabeart: Beschränkte Ausschreibung
Erstellt mit: GXML Toolbox V3.3 R20220330, ORCA AVA 25.0.5 - Professional Edition 25.00.05, 03.02.2025

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Leistungen der Oberflächenbeschichtung im Innenbereich für die Sanierung des mehrgeschossigen Schulhauptgebäudes. Hierzu bearbeitet der AN sämtliche Wand- und Deckenflächen, bestehend aus dem vollständigen Entfernen von Altanstrichen, dem Reparieren einzelner Schadstellen in Oberflächen, dem Aufarbeiten und Vorbereiten des Untergrunds durch Spachtelung sowie dem Aufbringen eines neuen Anstrichs.
Weiterhin werden durch den AN vereinzelte Bodenversiegelungs- und -beschichtungsarbeiten sowie das Lackieren bauseitiger Metallbaukonstruktion (neue Treppengeländer) durchgeführt.
Der AN übernimmt alle erforderlichen Arbeiten zur Herstellung einer einheitlichen Oberflächenoptik im Innenbereich nach planmäßiger Vorgabe und in laufender Abstimmung mit dem AG.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist im Sommer 2024 erfolgt. Zunächst finden Entkernungsarbeiten und kleinere Schadstoffsanierungsarbeiten statt. In Folge werden Rohbaueingriffe vorgenommen und die Arbeiten der TGA beginnen parallel mit zeitlichem Versatz. Der Innenausbau beginnt nach der Entkernung ca. Dezember 2024, der Abschluss ist bis Dezember 2025 geplant. Die Fertigstellung und Inbetriebnahme des Gebäudeabschnitts ist über den Jahreswechsel 2025/2026 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  19.05.2025
- Ausführungszeitraum:  ab 16.06.2025 (± 2 Wochen nach Abstimmung mit dem AG)
  Untergrundvorbehandlung und Spachtelarbeiten,
  ggfs. Lackierarbeiten
  ab 08.09.2025 Anstrich-/Lackier-/Tapezierarbeiten,
  bis 19.12.2025 Gesamtfertigstellung

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Grundrisse:
- 431_Ausführung_A_00_HGB_1-100_h Grundriss EG Hauptgebäude.pdf
- 431_Ausführung_A_01_HGB_1-100_h Grundriss 1.OG Hauptgebäude.pdf
- 431_Ausführung_A_02_HGB_1-100_j Grundriss 2.OG Hauptgebäude.pdf
- 431_Ausführung_A_03_HGB_1-100_i Grundriss 3.OG Hauptgebäude.pdf
- 431_Ausführung_A_04_HGB_1-100_i Grundriss 4.OG Hauptgebäude.pdf
- 431_Ausführung_A_05_HGB_1-100_k Grundriss 5.OG Hauptgebäude.pdf
- 431_Ausführung_A_06_HGB_1-100_i Grundriss 6.OG Hauptgebäude.pdf

04 Schnitte:
- 431_Ausführung_A_SCHN_A-A_1-50_e Schnitt A-A HGB.pdf
- 431_Ausführung_A_SCHN_B-B_1-50_f Schnitt B-B HGB.pdf
- 431_Ausführung_A_SCHN_C-C_1-50_c Schnitt C-C HGB.pdf
- 431_Ausführung_A_SCHN_D-D_1-50_c Schnitt D-D HGB.pdf
- 431_Ausführung_A_SCHN_E-E_1-50_- Schnitt E-E HGB.pdf

05 Deckenspiegel:
- 431_Ausführung_A_00_HGB_1-100_g Deckenspiegel 0. EG Hauptgebäude.pdf
- 431_Ausführung_A_01_HGB_1-100_g Deckenspiegel 1. OG Hauptgebäude.pdf
- 431_Ausführung_A_02_HGB_1-100_i Deckenspiegel 2. OG Hauptgebäude.pdf
- 431_Ausführung_A_03_HGB_1-100_h Deckenspiegel 3. OG Hauptgebäude.pdf
- 431_Ausführung_A_04_HGB_1-100_h Deckenspiegel 4. OG Hauptgebäude.pdf
- 431_Ausführung_A_05_HGB_1-100_i Deckenspiegel 5. OG Hauptgebäude.pdf
- 431_Ausführung_A_06_HGB_1-100_h Deckenspiegel 6. OG Hauptgebäude.pdf

06 Übersichtspläne:
- 431_Ausführung_A_Ü31_DECKE_1-200_f Übersicht Ausbau Decken HGB.pdf
- 431_Ausführung_A_Ü32_WAND_1-200_c Übersicht Ausbau Wandflächen HGB.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung sämtlicher Arbeiten sind Zwangsschnittstellen durch Gewerkeüberschneidungen (z.B. mit Gewerken Trockenbau, Bodenbelagsarbeiten, Fliesenarbeiten, Sanitär/Heizung/Lüftung etc.) zu minimieren.
Die Ausführung der Malerarbeiten sind im laufenden Wechsel mit den Bodenbelagsarbeiten vorgesehen. Den Auftakt machen die Bodenbeläge. Hierbei soll nach Möglichkeit systematisch geschossweise von oben nach unten gearbeitet werden.
Aufgrund der umfangreichen Arbeiten innerhalb der zu absolvierenden Ausführungszeit ist seitens AN eine erhöhte Personalkapazität zu berücksichtigen.
Hierbei kann es  koordinationsbedingt zu Einzelmaßnahmen kommen.

Bauseitige Vorleistungen (grob):
- Estrich
- Putz
- Innentüren (Zargen)
- Schlosserarbeiten (Geländer)

Alle Arbeiten erstrecken sich über den Ausführungszeitraum gem. dem Abschnitt Termine und sind vor Beginn sowie im Verlauf der Arbeiten weiter mit dem AG abzustimmen bzw. zu detaillieren. Zwischen den abgestimmten Bearbeitungsabschnitten können sich unterschiedlich lange Zeiträume ergeben.
Die obigen Angaben sind durch den AN logistisch sowie kalkulatorisch zu berücksichtigen und in die EP seines Angebots mit einzukalkulieren.

## 368 Malerarbeiten (HG)

### Titel 01 Baustelleneinrichtung

**01.001 Arbeitsgerüst, innen**
Arbeitsgerüst für Arbeiten mit Höhen über 3,50 m, DIN EN 12810 bzw. DIN EN 12811, im Innenbereich,
mit Arbeitsbühnen inkl. erforderlichen Leitern sowie allseitigem Seitenschutz,
einschl. fachgerechtem Auf-/Abbau sowie Vorhaltung für die Dauer der eigenen Arbeiten.

Arbeitshöhe: bis 5,5 m (im jeweils obersten Geschoss der Treppenhäuser 4 und 5)
Aufstellbereich: innen, eben, fest (vorh. Betonwerksteinbelag), mind. einseitig auf Treppenläufen (Höhenversatz)

Hinweis:
- Bodenbeläge sind vor Beschädigung durch die Gerüstaufstellung zu schützen
- die Mengenangabe geht von 2 separaten Gerüsten aus (1 je Treppenhaus)

Ort: Treppenhaus 4, 5 gem. Grundriss
Menge: 2,000 St

**01.002 Arbeitsgerüst, innen - Umbauen**
*** Pauschalposition
Arbeitsgerüste (Vorposition) mehrfach umbauen,
für die Bearbeitung von Wand und Deckenflächen in Treppenhäusern.
Menge: 1,000 psch

### Titel 02 Schutzabdeckung

**Ausführungsbeschreibung 1 AUSFÜHRUNGSHINWEIS: Schutzabdeckung**
*AUSFÜHRUNGSHINWEIS: Schutzabdeckung*
Alle fertigen Oberflächen (z.B. Bodenbeläge, Fenster/-bänke, Türen, Wandfliesen etc.) sowie Ein- oder Anbauteile (Lampen, Türschilder, Handläufe, Revisions-/Löschkästen etc.) im Arbeitsbereich sind zum Schutz vor Verschmutzung abzudecken bzw. abzukleben.
Schutzabdeckungen und Klebebänder sind nach Fertigstellung aller Arbeiten rückstandslos zu entfernen und fachgerecht zu entsorgen.

**02.001 Schutzabdeckung - Öffnungen, PE-Folie**
*** Bezugsbeschreibung
Staubdichte Schutzabdeckung für nicht zu bearbeitende Flächen / Bauteile,
Abdecken mit PE-Folie einschl. Abkleben der Übergänge,
abschließend rückstandslos entfernen, aufnehmen und entsorgen.

Alle Angaben und Anforderung des Ausführungshinweis 0001 sind zu berücksichtigen und im EP mit einzukalkulieren.

Bauteile: Fenster (Kunststoff), Fensterbänke (HPL), Türen (Stahl, Alu pulverbeschichtet), Fliesenspiegel o.ä., sonstige Teilflächen nach Erfordernis
Menge: 2560,000 m²

**02.002 Schutzabdeckung - Handlauf, PE-Folie**
*** wie Position 02.001
Handläufe an Geländern und Wänden

Handlauf: rund, d= 42 mm, Edelstahl

Ort: EG bis 6.OG in Treppenhaus 1, 4, 5, 6 gem. Grundriss
Menge: 510,000 m

**02.003 Schutzabdeckung - Sockelleiste, PE-Folie**
*** wie Position 02.001
Wandsockel von Bodenbelägen

Abdeckbreite: 0,5 m

Sockelbeläge:
- Betonwerkstein
- Linoleum
- Fliesen

Ort: alle Räume (inkl.  Treppenhäusern) im EG bis 6.OG gem. Grundriss
Menge: 4000,000 m

**02.004 Schutzabdeckung - An-/Einbauteile**
*** Pauschalposition
Staubdichtes Abdecken und Abkleben diverser An- bzw. Einbauteile,
an Wand- und Deckenflächen,
zum Schutz vor Verschmutzung durch bzw- während der  Beschichtungsarbeiten,
abschließend rückstandslos entfernen, aufnehmen und entsorgen.

Bauteile (wand- und deckenseitig):
- 12 x RWA-Taster, Wand, quadr., ca. 12 x 12 cm
- 25 x Löschkästen, Wand, quadr., ca. 40 x 40 cm
- 35 x Revisionskästen, Wand, quadr., ca. 40 x 40 cm
- 90 x Einbauleuchten, Decke, rund, d= ca. 30 bis 42 cm
- 40 x Einbau-Lautsprecher, Decke, rund, d= ca. 30 cm
- 40 x Lüftungsabdeckungen, quadr./rechteckig, bis 0,1 m²
- 30 x Sensoren (BMA, deckenseitig)
- 90 x Sicherheitsbeleuchtung (direkt und abgehängt, deckenseitig)
- 30 x Bewegungsmelder (deckenseitig)
- 60 x sonstige (z.B. Türstopper/Wandmagnete z.T. mit Ausleger o.ä., mind. 1x Deckenhalterung Beamer etc.)

Alle o.g. Mengen und Angaben bilden eine planerische Momentaufnahme, Änderungen vorbehalten.

Ort: alle zu bearbeitenden Wand- u. Deckenflächen, EG bis 6.OG gem. Grundriss
Menge: 1,000 psch

**02.005 Temporärer Staubschutz, Folienwand abgehängt, PE-Folie**
Temporären Staubschutz herstellen,
in Innenräumen, abgehängte Folienwand, transparente PE-Folie,
wand- und deckenseitig staubdicht befestigt und abgeklebt,
mit Zu-/Durchgangsmöglichkeit,
nach Fertigstellung rückstandslos entfernen, abtransportieren und fachgerecht entsorgen.

Einzelgröße: bis 15 m²
Raumhöhe: 3,40 m
Folienstärke: 0,2 mm

Hinweis:
- zur temp. Abtrennung des jeweiligen Arbeitsbereichs (z.B. raumweise, nach Abstimmung mit dem AG) für nachfolgend beschriebene Schleifarbeiten
- Auf- u. Abbau mehrfach/laufend geschossweit nach Erfordernis (Kalkulationsgrundlage: 1 Stk/ Geschoss)

Ort: von EG bis 5.OG nach Abstimmung mit dem AG
Menge: 6,000 St

### Titel 03 Altanstrich entfernen/Untergrund ausbessern

**Ausführungsbeschreibung 2 Allgemeiner Hinweis Bestand**
*Allgemeiner Hinweis Bestand*
Die vorh. Putz-Oberflächen des Bestands weisen einen grob strukturierten Anstrich auf, welcher durch die langjährige  Nutzung (Schulbetrieb) und die bauseitigen Vorleistungen stark beansprucht bzw. beschädigt ist und teilweise mehrfach mit unterschiedlichen Stoffen (u.a. Lack, Acryl, Latex) an- oder überstrichen wurde. Beschichtete Betonoberflächen sind weniger stark strukturiert (glatter) und auf einer Feinspachtelung aufgebracht.
Der Abnutzungszustand ist auf nahezu sämtlichen Wandflächen, aber auch im Deckenbereich von Treppenhäusern (Treppenlaufuntersichten) vorzufinden.
Während der Sanierungsarbeiten wurden viele Teil-/Einzelbereiche des vorh. Wandputzes abgebrochen und erneuert, sodass oftmals eine gemischte Oberfläche aus Bestand mit Altbeschichtung und teilweise neuem Putz vorzufinden ist.
Im unbearbeiteten Bestandsputz ist mit zahlreichen kleineren Schadstellen oder Unebenheiten (mangelhafte Ausbesserungen) sowie mit Beschädigungen während der vorhergehenden Bauarbeiten zu rechnen.

Das Gesamtziel ist es alle Beschichtungsuntergründe für eine glatte und versatzfreie Oberfläche vorzubereiten. Durch das Abschleifen der Altbeschichtung soll die Grobstruktur entfernt, Unebenheiten teilweise egalisiert und die Haftfähigkeit des Untergrunds für die anschließende Spachtelung sichergestellt  werden.

**Ausführungsbeschreibung 3 AUSFÜHRUNGSHINWEIS: Altanstrich schleifen**
*AUSFÜHRUNGSHINWEIS: Altanstrich schleifen*
Der Altanstrich ist auf den in 0002 beschriebenen Wandoberflächen durch maschinellen Abtrag zu entfernen. Teilflächige bzw. vorab bauseitig bearbeitete Untergründe (Putz, Beton) sind hierbei mit einzubeziehen, um  Übergansunebenheiten bereits teilzuegalisieren.
Als Folgeleistungen sollen verbliebene Schadstellen repariert und anschließend alle Oberflächen durch Spachtelung geglättet werden.
Beim Schleifvorgang soll bereits eine für die Haftung der Folgelage erforderliche Rauhigkeit der Oberfläche berücksichtigt werden.

Folgeleistung: Glätt-Spachtelung Q3, Gips

(Bsp.-Foto Altanstrich auf Bestandsputz)
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
(Bsp.-Foto Altanstrich mit Feinspachtelung auf Beton)
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
Der Abtrag ist staubfrei umzusetzen.
Eine mögliche Staubbelastung der angrenzenden Räume/Flure ist durch den AN auszuschließen, sodass die zeitgleiche Ausführung von Leistungen anderer Gewerke nicht  eingeschränkt wird.
Fenster, Fensterrahmen und Fensterbänke, sowie Türzargen sind vor Beschädigung und Verschmutzung durch die Bearbeitung zu schützen.
(siehe Schutzabdeckung)

Sämtlicher Abtrag ist aufzunehmen, abzutransportieren und fachgerecht zu entsorgen.

(Neue erstellte Mauerwerkswände, Gipskarton-Konstruktionen sowie Teilflächen in Sanitärbereichen erhalten bereits mit dem Putzauftrag eine geeignete Oberflächengüte für die vorgesehene Spachtelung und sind nicht zu schleifen.)

**03.001 Altanstrich abschleifen - Wand**
*** Bezugsbeschreibung
Wandfläche vollflächig schleifen,
zur Entfernung des Altanstrichs,
Egalisierung und Aufrauen der Untergrundoberfläche,
Schutt aufnehmen, fördern, laden und fachgerecht entsorgen.

Untergrund: Altanstrich grobstrukturiert, Innenputz gipsbasiert
Abtrag: 2 mm, im Mittel (+- 1 mm)

Folgeleistung: Glätt-Spachtelung

(Beispielfoto Bestand, Wand mit Altanstrich)
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
Alle Angaben und Anforderung des Ausführungshinweis 0003 sind zu berücksichtigen und im EP mit einzukalkulieren.

Ort: Bestandsflächen EG bis 6.OG gem. Grundriss (ausgenommen Treppenhaus 4)
Menge: 10440,000 m²

**03.002 Altanstrich abschleifen - Wandnische**
*** wie Position 03.001
in Wandnische,
(z.B. bei Aussenwänden)

Breite: 210 cm
Tiefe: 12 cm
Höhe: 85 cm

(Beispielfoto Bestand)
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
Ort: EG bis 5.OG gem. Grundriss
Menge: 230,000 St

**03.003 Altanstrich abschleifen - Leibung, t= 25 - 60 cm**
*** wie Position 03.001
in Leibung von Öffnungen

Leibungstiefe: 25 - 60 cm
Untergrund: Beton mit Altanstrich

Ort: Treppenhaus 5 EG und Multifunktion/Bespr.-Raum im 5.OG gem. Grundriss
Menge: 30,000 m

**03.004 Altanstrich abschleifen - Leibung, t= 25 cm**
*** wie Position 03.001
in Leibung von Öffnungen

Leibungstiefe: 25 cm (+- 3 cm)
Untergrund: Beton mit Altanstrich

(Beispielfoto Bestand; Betonoberfläche)
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
Ort: Bestandsflächen EG bis 6.OG gem. Grundriss
Menge: 1670,000 m

**03.005 Altanstrich abschleifen - Leibung, t= 12 cm (Wandnische)**
*** wie Position 03.001
in Leibung von Wandnische

Tiefe: 12 cm  (+- 1 cm)
Untergrund: Beton mit Altanstrich

Ort: Aussenwände im EG bis 6.OG gem. Grundriss
Menge: 900,000 m

**03.006 Altanstrich abschleifen - Versatz, t<= 15 cm**
*** wie Position 03.001
bei Versätzen bzw. schmalen streifenförmigen Teilflächen,
horizontal und vertikal
(z.B. unter Fensterbänken, Wandverjüngung, ausragende Ecke von Pfeilern)

Tiefe/Breite: bis 15 cm
Untergrund: Beton, Putz mit Altanstrich

Ort: Bestandsflächen EG bis 6.OG gem. Grundriss
Menge: 1720,000 m

**03.007 Altanstrich abschleifen - Pfeilervorlage, 15/30/15 cm**
*** wie Position 03.001
Pfeilervorlage, dreiseitig

Untergrund: Beton mit Altanstrich

Abm./Abwicklung: 15 x 30 x 15 cm
Höhe: 3,10 m (OKFF; mind. Sichtbereich)

Bereiche:
- Beton-Stütze in Außenwand (z.B. zw. Fenstern, ohne GK-Abkastung, siehe Foto Vorposition)
- z.B. ausragende Beton-Stütze bei Innenwänden o.ä.

Ort: Büro HM, Lager Reinigung, Geräteraum im EG; Unterrichts-/Aufenthaltsräume im 1. bis 5.OG; gem. Grundriss
Menge: 284,000 m

**03.008 Altanstrich abschleifen - Stütze/Pfeiler, bis 45/40 cm**
*** wie Position 03.001
Stütze/Pfeiler, rechteckig oder quadratisch, vierseitig

Untergrund: Beton/Mauerwerk, verputzt, mit Altanstrich

Querschnitt: variierend, bis 45 x 40 cm
Höhe: ca. 3,10 m (OKFF; mind. Sichtbereich)

Ort: Flur, Teeküche, Kopierraum im EG; Gemeinschaftsraum/Lehrerfachschränke, Teeküche im 1.OG gem. Grundriss
Menge: 48,000 m²

**03.009 Altanstrich abschleifen - Treppenlaufuntersicht**
*** wie Position 03.001
Treppenlaufuntersicht

Untergrund: Beton mit Altanstrich, teils überstrichen

Einzellaufbreite: 2,05 m (+- 3 cm)
Einzellauflänge: 4,00 m

Hinweis:
Treppenuntersichten (und auch Decken in Treppenhäusern)  werden im Nachgang nicht verspachtelt, sondern nur gestrichen.

Die Ausführung erfolgt ausschließlich nach Vorabstimmung mit dem AG.

Ort: Treppenhäuser 4, 5 im EG bis 5.OG gem. Grundriss
Menge: 160,000 m²

**03.010 Altanstrich vorreinigen - Decken**
*** Bezugsbeschreibung
Vorhandenen Altanstrich auf Eignung, Trag-/Haftfähigkeit prüfen,
Verunreinigungen, Schmutz und lose bzw. nicht tragfähige  Bestandteile entfernen (z.B. mit Stahlbürste kräftig Abbürsten und Abfegen), aufnehmen und entsorgen.

Bauteil: Decken
Deckenhöhe: 3,60 m (ü. OKFF)

Alle Punkte des Ausführungshinweis 0003 sind zu berücksichtigen und mit einzukalkulieren.

Hinweis:
- Deckenbereiche werden im Nachgang nicht verspachtelt, sondern nur überstrichen
- Es kommen vereinzelte Bohrlöcher entfernter/demontierter  Installationen (Kabelkanal Einzelleitungen, Rauchmelder, Deckenleuchte o.ä.) vor. Diese sind mit Füllspachtel zu verschliessen

Ort: Treppenhaus 4, 5 und 6 von EG bis 6.OG, gem. Deckenspiegel
Menge: 306,000 m²

**03.011 Altanstrich vorreinigen - Treppenwange**
*** wie Position 03.010
Bauteil: Treppe
Bereich: seitl. Wange, inkl. Stirnfläche Podest im Treppenauge

Untergrund: Beton mit Altanstrich
Höhe/Querschnitt: 35 cm (+- 2 cm)
(Stichmaß Unterkante Werksteinbelag bis UK-Treppenlauf)

Hinweis:
Erschwerte Bearbeitung, da durch innenliegend (Treppenauge) befestigtes Stahlgeländer überdeckt-Treppenlauf)

Ort: Treppenhaus 4, 5 und 6 von EG bis 6.OG, gem. Deckenspiegel
Menge: 100,000 m

**03.012 Schadstelle/Ausbruch in Bestandsputz ausbessern**
*** Bezugsbeschreibung
Schadstelle im Bestandsputz ausbessern,
mit gipsbasierter Füll- und Spachtelmasse.

Losen Putz oder Bestandteile abschlagen,
glatten bzw. nicht haftenden Untergrund mit der Stahlbürste entfernen und aufrauen,
Staub gründlich ausbürsten,
Haftvermittlung auftragen,
mit geeigneter Spachtelmasse oberflächeneben beiarbeiten,
nach Trocknung plan schleifen,
Ausführung gem. Herstellervorgabe.

Bauteil: Wände
Bereich: einzelne Schadstelle in Putz (gipsbasiert)
Untergrund: Bestandsputz (gipsbasiert), Mauerwerk, Beton

Größe: bis 10 x 10 cm
Tiefe: 0,5 bis 1,5 cm

Alle Angaben und Anforderung des Ausführungshinweis 0003 sind zu berücksichtigen und im EP mit einzukalkulieren.

Ort: EG bis 5.OG gem. Grundriss, Ausführung in Abstimmung mit dem AG
Menge: 260,000 St

**03.013 Schadstelle/Ausbruch in Beton/Zementputz ausbessern**
*** wie Position 03.012
Schadstelle in Betonoberflächen oder Zementputz

Bauteil: Wände/Stützen/Treppenuntersichten
Menge: 60,000 St

**03.014 Putzanschluss nacharbeiten**
*** wie Position 03.012
zzgl. Freimachen bzw. Auskratzen der Fuge (nach Erfordernis)

Bauteil: Wände, streifenförmige Teilfläche
Beriche: Putzanschluss/-fuge (z.B. um Türzarge, infolge Vorarbeiten fehlend oder ausgespart)

Breite: bis 5 cm
Tiefe: bis 1,5 cm
Menge: 550,000 m

### Titel 04 Spachtelarbeiten

#### Bereich 04.01 Gipskarton

**Ausführungsbeschreibung 4 AUSFÜHRUNGSHINWEIS: GK-Spachtelarbeiten**
*AUSFÜHRUNGSHINWEIS: GK-Spachtelarbeiten*
Herstellen eines glatten Beschichtungs-Untergrund für die anschließenden Anstricharbeiten. Dies soll maßgebend durch den Auftrag einer Glätt-Spachtelung erreicht werden.

Die bauseitige Untergrundbeschaffenheit sämtlicher  Gipsplatten-Konstruktionen entspricht der Standardverspachtelung Q2.
Die Spachtellage von vertikalen Flächen ist bei Abhangdecken  bis in den Deckenzwischenraum bzw. mind. 5 cm über die lichte Raumhöhe gem. Planung zu führen.

Allgemeine Eigenschaften Spachtelung:
Spachtelmasse: Gips, verarbeitungsfertig, weiss pigmentiert
Gesamtstärke: 2 mm
Oberflächengüte: Qualitätsstufe 3
Untergrund: neue Gipskarton-/Gipsfaserplatten-Bekleidung, Q2
Folgeleistung: Anstrich/Beschichtung (matt, unstrukturiert)

Die Anforderung der Oberflächengüte für Gipsplatten ist im  Merkblatt Nr.2/2.1, 11/2017 gem. Bundesverband der Gipsindustrie e.V. Industriegruppe Gipsplatten festgelegt.

Es sind erhöhte Ebenheitstoleranzen nach DIN 18202 (Tab.3, Zeile 7, Spalte 3) einzuhalten.

Alle Komponenten der Beschichtung (Haftvermittler/Grundierung, Spachtelung, Anstrich) sind herstellereinheitlich als System anzubieten und gem. den Herstelleranweisungen zu verarbeiten.

Der jeweilige Untergrund ist vor dem Aufbringen der Spachtelung auf Eignung, Trag- und Haftfähigkeit zu prüfen und staubfrei zu machen.

*Hinweis: [GK-DECKEN]*

**04.01.001 Spachtelung, Q3, bis 2 mm - GK-Decke/Abkastung**
*** Bezugsbeschreibung
Nachträgliches Verspachteln von neu erstellten Gipskarton-Bekleidungen im Innenbereich

Bauteil: Abhangdecke, Unterseite Abkastung
Untergrund: Gipskarton-Bauplatten, Q2 verspachtelt

Vorhandene Standardverspachtelung Q2 auf Eignung, Trag- sowie Haftfähigkeit prüfen und Oberfläche säubern,
breiteres Spachteln der Fugenbereiche sowie Abporen der Restfläche,
nach Erfordernis getrockenete Oberfläche schleifen.
Ausführung einschl. Untergrundvorbereitung (Haftvermittler/Grundierung je nach Untergrund) gem. Systemherstellervorgaben.

Alle Angaben des Ausführungshinweis 0004 sind zu berücksichtigen und in den EP mit einzukalkulieren.

Ausführungsort: Dusche-HM im EG, Lehrer-/Unterrichtsräume im 1./2./4./5.OG, gem. Grundriss
Menge: 72,000 m²

**04.01.002 Spachtelung, Q3, bis 2 mm - GK-Decke/Abkastung, bis 2,5m²**
*** wie Position 04.01.001
Abhangdecken bzw. Unterseite Abkastungen <2,5 m²

Ausführungsort: Lehrer-/Unterrichtsräume im 1./4./5.OG, WC-H/D klein im 5.OG gem. Grundriss
Menge: 13,000 St

**04.01.003 Spachtelung, Q3, bis 2 mm - GK-Deckenschürze, h= 10 cm**
*** wie Position 04.01.001
an Deckenschürze,
seitliche bzw. vertikale Bekleidung von Abkastung im Sichtbereich

Höhe: 10 cm (Sichtbereich)

Ausführungsort: Lerninseln im 3. und 4.OG (Achse E/12-13)  gem. Grundriss
Menge: 10,000 m

**04.01.004 Spachtelung, Q3, bis 2 mm - GK-Deckenschürze, h= 10 bis 50 cm**
*** wie Position 04.01.001
an Deckenschürze,
seitliche bzw. vertikale Bekleidung von Abkastung im Sichtbereich

Höhe: 10 bis 50 cm (Sichtbereich), variiert/z.T. schräger Verlauf

Ausführungsort: Lehrer-/Unterrichts-/Flur-/Aufenthaltsräume im 1. bis 5.OG gem. Grundriss
Menge: 170,000 m

**04.01.005 Spachtelung, Q3, bis 2 mm - GK-Deckenschürze, h= 50 bis 80 cm**
*** wie Position 04.01.001
an Deckenschürze,
seitliche bzw. vertikale Bekleidung von Abkastung im Sichtbereich

Höhe: 50 bis 80 cm (Sichtbereich), variiert/schräger Verlauf

Ausführungsort: Innenseite der Deckenschürzen im Bereich neben Treppenhaus 5 im 1. bis 4.OG, gem. Grundriss
Menge: 32,000 m

**04.01.006 Spachtelung, Q3, bis 2 mm - GK-Deckenschürze, h= 80 bis 100 cm**
*** wie Position 04.01.001
an Deckenschürze,
seitliche bzw. vertikale Bekleidung von Abkastung im Sichtbereich

Höhe: 80 bis 100 cm (Sichtbereich)

Ausführungsort: Lehrerzimmer (164 im 1.OG), Unterrichtsraum (249) im 2.OG gem. Grundriss
Menge: 9,000 m

**04.01.007 Spachtelung, Q3, bis 2 mm - GK-Randfries, b= 20 cm**
*** wie Position 04.01.001
GK-Randfries (geschlossen) im Randbereich von Akustik-Abhangdecken (gelocht)

Breite: 20 cm

Ausführungsort: .OG gem. Grundriss
Menge: 296,000 m

**04.01.008 Spachtelung, Q3, bis 2 mm - GF-Lochplatte (Plattenstöße)**
Nachträgliches Verspachteln der Plattenstöße von Akustik-Abhangdecken mit Gipsfaser-Lochplatten,
im Innenbereich

Bauteil: Akustik-Abhangdecke, Plattenstoß
Untergrund: Gipsfaser-Lochplatte, Q2 verspachtelt

Vorhandene Standardverspachtelung Q2 auf Eignung, Trag- sowie Haftfähigkeit prüfen und Oberfläche säubern,
breiteres Spachteln und Abporen der Fugen-/Plattenstoßbereiche,
nach Erfordernis getrockenete Oberfläche schleifen.
Ausführung einschl. Untergrundvorbereitung (Haftvermittler/Grundierung je nach Untergrund) gem. Systemherstellervorgaben.

Alle Angaben des Ausführungshinweis 0004 sind zu berücksichtigen und in den EP mit einzukalkulieren.

Ausführungsort: Flurbereiche und Lerninseln EG bis 5.OG, gem. Grundriss
Menge: 300,000 m²

*Hinweis: [GK-WÄNDE]*

**04.01.009 Spachtelung, Q3, bis 2 mm - GK-Wandbekleidung**
*** Bezugsbeschreibung
Nachträgliches Verspachteln von neu erstellten Gipskarton-Bekleidungen.

Bauteil: Wand, Wandbekleidung (Wände, Vorsatzschalen)
Untergrund: Gipskarton-Bauplatten, Q2 verspachtelt

Vorhandene Standardverspachtelung Q2 auf Eignung, Trag- sowie Haftfähigkeit prüfen und Oberfläche säubern,
breiteres Spachteln der Fugenbereiche sowie Abporen der Restfläche,
nach Erfordernis getrockenete Oberfläche schleifen.
Ausführung einschl. Untergrundvorbereitung (Haftvermittler/Grundierung je nach Untergrund) gem. Systemherstellervorgaben.

Alle Angaben des Ausführungshinweis 0004 sind zu berücksichtigen und in den EP mit einzukalkulieren.

Ausführungsort: in allen Flur- und Aufenthaltsräumen im EG bis 5.OG gem. Grundriss
Menge: 1570,000 m²

**04.01.010 Spachtelung, Q3, bis 2 mm - GK-Wandbekleidung, h= 45 cm (Sanitär)**
*** wie Position 04.01.009
Bauteil: Wandbekleidung in Sanitärbereichen (mit gefliesten  Wänden)
Untergrund: neue GK-Bauplatten
Bereich: oberhalb Fliesenspiegel bis Decke

Einbauhöhe: 45 cm (inkl. 5 cm Reserve/Überstand)
Höhe Fliesenspiegel: 2,35 m (OKFF)
Höhe Decke: 2,75 m (OKFF, lichtes Maß)

Ausführungsort: Dusche HM im EG, WCs und PuMi-Räume im EG bis 5.OG gem. Grundriss
Menge: 180,000 m

**04.01.011 Spachtelung, Q3, bis 2 mm - GK-Wandbekleidung, Versatz, b= bis 25 cm**
*** wie Position 04.01.009
an Wandenden/Stirnseiten, vertikaler Versatz, bei Verjüngung etc.

Tiefe, Breite: bis 25 cm
Menge: 141,000 m

**04.01.012 Spachtelung, Q3, bis 2 mm - GK-Wandkoffer/Abkastung, bis 1,00 m**
*** wie Position 04.01.009
einzelner Wandkoffer/-abkastung mit einer Abwicklungs-/Seitenlänge bis 100 cm,
2- und 3-schenkelig.
(z.B. GK-Wandkoffer zw. Außenfenstern)

Höhe: 3,15 m

Ausführungsort: EG bis 5.OG in allen Unterrichts-,Aufenthalts-, Flur-, und Treppenhausräumen gem. Grundriss
Menge: 173,000 St

**04.01.013 Spachtelung, Q3, bis 2 mm - GK-Wandkoffer/Abkastung, 1,00 bis 1,50 m**
*** wie Position 04.01.009
einzelner Wandkoffer-/abkastung mit einer Abwicklungs-/Seitenlänge > 100 bis 150 cm,
2- und 3-schenkelig.

Höhe: 3,15 m

Ausführungsort: EG bis 5.OG in allen Unterrichts-,Aufenthalts-, Flur-, und Treppenhausräumen gem. Grundriss
Menge: 280,000 St

**04.01.014 Spachtelung, Q3, bis 2 mm - GK-Wandkoffer/Abkastung, 1,50 bis 3,00 m**
*** wie Position 04.01.009
einzelner Wandkoffer-/abkastung mit einer Abwicklungs-/Seitenlänge > 150 bis 300 cm,
2- und 3-schenkelig.

Höhe: 3,15 m

Ausführungsort: EG bis 5.OG in allen Unterrichts-,Aufenthalts-, Flur-, und Treppenhausräumen gem. Grundriss
Menge: 195,000 St

*Hinweis: [GK-STÜTZEN]*

**04.01.015 Spachtelung, Q3, bis 2 mm - GF-Brandschutzbekl. Stütze, ca. 30/30, 4-seitig**
*** Bezugsbeschreibung
Nachträgliches Verspachteln von neu erstellten Gipsfaser-Brandschutzbekleidungen von Stützen im Innenbereich

Bauteil: Brandschutzbekleidung, Stahlstütze
Untergrund: Gipsfaser-Brandschutzplatten, Q2 verspachtelt
Brandschutz: feuerbeständig
Baustoffkl.: nicht brennbar, A1 gem. DIN EN 13501-1
Querschnitt: quadratisch, 30/30 cm (+- 2 cm), vierseitig

Vorhandene Standardverspachtelung Q2 auf Eignung, Trag- sowie Haftfähigkeit prüfen und Oberfläche säubern,
breiteres Spachteln der Fugenbereiche sowie Abporen der Restfläche,
nach Erfordernis getrockenete Oberfläche schleifen.
Ausführung einschl. Untergrundvorbereitung (Haftvermittler/Grundierung je nach Untergrund) gem. Systemherstellervorgaben.

Alle Angaben des Ausführungshinweis 0004 sind zu berücksichtigen und in den EP mit einzukalkulieren.

Ausführungsort: 3. und 4.OG in Lerninsel/Flur-Bereich gem. Grundriss
Menge: 7,000 m²

**04.01.016 Spachtelung, Q3, bis 2 mm - GF-Brandschutzbekl. Stütze, ca. 30/30, 3-seitig**
*** wie Position 04.01.015
Querschnitt: quadratisch, 30/30 cm (+- 2 cm), dreiseitig

Ausführungsort: Flur und Kopierraum im EG, Lerninsel/Flur-Bereich im 3. und 4.OG  gem. Grundriss
Menge: 25,000 m

#### Bereich 04.02 Beton

**Ausführungsbeschreibung 5 AUSFÜHRUNGSHINWEIS: Beton-Spachtelarbeiten**
*AUSFÜHRUNGSHINWEIS: Beton-Spachtelarbeiten*
Herstellen eines glatten Beschichtungs-Untergrund für die anschließenden Anstrich-/Beschichtungsarbeiten. Dies soll maßgebend durch den Auftrag einer 1-lagigen Glätt-Spachtelung erreicht werden.

Die bauseitige Untergrundbeschaffenheit von Betonoberflächen ergibt sich aus dem dem allgemeinen Zustand der Bestandoberfläche sowie der erreichten Rau- und Ebenheit gem. der vorausgeführten Schleifarbeiten.
In Einzelbereichen kann eine zusätzliche Ausgleichs- oder Egalisierungslage erforderlich werden.
Die Spachtellage von vertikalen Flächen ist bei Abhangdecken  bis in den Deckenzwischenraum bzw. mind. 5 cm über die lichte Raumhöhe gem. Planung zu führen.

Allgemeine Eigenschaften Spachtelung:
Spachtelmasse: Gips, verarbeitungsfertig, weiss pigmentiert
Gesamtstärke: bis 2 mm
Oberflächengüte: Qualitätsstufe 3 - geglättet
Untergrund: geschliffene Oberfläche auf Betonuntergrund gem. Untergrundvorbehandlung, Rohbeton/Rückstand Bestandsspachtelung
Folgeleistung: Anstrich/Beschichtung (matt, unstrukturiert)

Es ist eine glatte und porenfreie Oberfläche herzustellen.

Die geforderte Oberflächengüte richtet sich nach dem Merkblatt Nr.3, 07/2021 gem. Bundesverband der Gipsindustrie e.V. Industriegruppe Baugipse

Es sind erhöhte Ebenheitstoleranzen nach DIN 18202 (Tab.3, Zeile 7, Spalte 3) einzuhalten.

Alle Komponenten der Beschichtung (Haftvermittler/Grundierung, Spachtelung, Anstrich) sind herstellereinheitlich als System anzubieten und gem. den Herstelleranweisungen zu verarbeiten.

Der jeweilige Untergrund ist vor dem Aufbringen der Spachtelung auf Eignung, Trag- und Haftfähigkeit zu prüfen und staubfrei zu machen.

*Hinweis: [BETONWÄNDE]*

**04.02.001 Spachtelung, Egalisierung/Ausgleich, d= 3 mm i.M.**
Aufbringen einer Egalisationsspachtelung,
zum Ausgleich von Unebenheiten (Vertiefungen),
als Vorleistung zu nachfolgenden Glätt-Spachtelnug auf Beton-Untergrund,
teiflächiges Spachteln (Handspachtelung),
Spachtelung verziehen und an Restfläche angleichen,
Ausführung einschl. Untergrundvorbereitung (Haftvermittler/Grundierung je nach Untergrund) gem. Systemherstellervorgaben.

Gesamtstärke: bis 3 mm i.M.
Folgeleistung: Spachtelung Q3-geglättet gem. Folgepositionen

Alle Angaben des Ausführungshinweis 0005 sind zu berücksichtigen und in den EP mit einzukalkulieren.

Ausführung nach Abstimmung mit dem AG

Ausführungsort: Einzel-/Teilflächen in Flur und Aufenthaltsräumen im EG bis 5.OG gem. Grundriss
Menge: 200,000 m²

**04.02.002 Spachtelung, Q3, geglättet, bis 2 mm - Beton, Leibung, t= 25 cm**
*** Bezugsbeschreibung
Verspachteln von abgeschliffenen Wandoberflächen gem. Vorposition,
vollflächiges Spachteln und glatt abziehen,
nach Erfordernis getrockenete Oberfläche schleifen.
Ausführung einschl. Untergrundvorbereitung (Haftvermittler/Grundierung je nach Untergrund) gem. Systemherstellervorgaben.

Bauteil: Leibung, Sturz
Bereich: Aussenfenster, sonstige nach Erfordernis
Leibungstiefe: 25 cm (+- 3 cm)

Alle Angaben des Ausführungshinweis 0005 sind zu berücksichtigen und in den EP mit einzukalkulieren.

Ausführungsort: Bestandsflächen EG bis 6.OG gem. Grundriss
Menge: 1670,000 m

**04.02.003 Spachtelung, Q3, geglättet, bis 2 mm - Beton, Leibung, t= 25 - 60 cm**
*** wie Position 04.02.002
Bereich: Durchgang

Tiefe: 25 bis 60 cm

Ort: Treppenhaus 5 im EG (Durchgang Beratungsbüros) gem. Grundriss
Menge: 10,000 m

**04.02.004 Spachtelung, Q3, geglättet, bis 2 mm - Beton, Leibung, t= 12 cm (Wandnische)**
*** wie Position 04.02.002
Bereich: Wandnische

Tiefe: 12 cm  (+- 1 cm)

Ort: Aussenwände im EG bis 6.OG gem. Grundriss
Menge: 900,000 m

**04.02.005 Spachtelung, Q3, geglättet, bis 2 mm - Beton, Versatz, t<= 15 cm**
*** wie Position 04.02.002
bei Versätzen bzw. schmalen streifenförmigen Teilflächen,
horizontal und vertikal

Bereiche: Versatz durch ausragende Ecke von Pfeilern in Wänden

Tiefe/Breite: bis 15 cm

Ort: Bestandsflächen EG bis 6.OG gem. Grundriss
Menge: 1720,000 m

**04.02.006 Spachtelung, Q3, geglättet, bis 2 mm - Beton, Pfeilervorlage, 15/30/15 cm**
*** wie Position 04.02.002
Pfeilervorlage, dreiseitig

Bereiche:
- Beton-Stütze in Außenwand (z.B. zw. Fenstern, ohne GK-Abkastung)
- z.B. ausragende Beton-Stütze in Innenwänden

Abm./Abwicklung: 15 x 30 x 15 cm
Höhe: 3,40 (raumhoch)

Ort: Büro HM, Lager Reinigung, Geräteraum im EG; Unterrichts-/Aufenthaltsräume im 1. bis 5.OG; gem. Grundriss
Menge: 284,000 m

**04.02.007 Spachtelung, Q3, geglättet, bis 2 mm - Beton, Pfeiler, bis 45/40 cm**
*** wie Position 04.02.002
Pfeiler, rechteckig oder quadratisch, vierseitig

Querschnitt: variierend, bis 45 x 40 cm

Ort: Flur, Teeküche, Kopierraum im EG; Gemeinschaftsraum/Lehrerfachschränke, Teeküche im 1.OG gem. Grundriss
Menge: 36,000 m²

*Hinweis: [BETONWÄNDE - Treppenhaus 4]*
Die Oberflächenstruktur weicht hier ab und entspricht der Bretterschalung des Rohbetons. Der Rohbeton ist mit einem Anstrich versehen.

**04.02.008 Vertiefungen verschliessen (Schalhautverbinder)**
Verschliesen von Vertiefungen,
mit geeignetem Füllspachtel, gipsbasiert,
zum Herstellen eines ebenen Untergrunds,
als Vorleistung für die nachfolgende Oberflächen-Egalisierung,
einschl. Untergrundvorbereitung (Haftvermittler/Grundierung),
Ausführung gem. Herstellervorgaben.

Bauteil: Vertiefung in Wandoberfläche (Schalhautverbinder)
Untergrund: vorh. Rohbeton mit Altbeschichtung

Menge: etwa 1,5 Stk/m² (als Kalkulationsgrundlage)
Form: rund
Abm.: d= 5 bis 6 cm, t= 1,5 bis 2 cm

(Beispielfoto)
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
Ausführungsort: Treppenhaus 4 im EG bis 4.OG gem. Grundriss
Menge: 825,000 St

**04.02.009 Spachtelung, Egalisierung, 5 mm i.M. - Beton mit Altbeschichtung, Wand**
*** Bezugsbeschreibung
Aufbringen einer Egalisationsspachtelung,
zur Herstellung einer glatten Wandoberfläche,
vorhandene Oberfläche auf Eignung, Trag- sowie Haftfähigkeit prüfen und Oberfläche säubern,
vollflächiges verspachteln,
Ausführung einschl. Untergrundvorbereitung (Haftvermittler/Grundierung) gem. Systemherstellervorgaben.

Spachtelmasse: gipsbasiert
Gesamtstärke: 5 mm i.M.
Oberflächengüte: Qualitätsstufe 2 - abgezogen
Untergrund: vorh. Beton mit Bretterschalstruktur, mit Altbeschichtung
Folgeleistung: Spachtelung Q3-geglättet gem. Folgeposition

Die geforderte Oberflächengüte richtet sich nach dem Merkblatt Nr.3, 07/2021 gem. Bundesverband der Gipsindustrie e.V. Industriegruppe Baugipse

Es sind normale Ebenheitstoleranzen nach DIN 18202 (Tab.3, Zeile 6, Spalte 3) einzuhalten.

(Beispielfoto Bestandsuntergrund)
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
Die vorhandene Schalstruktur und grobe Oberflächenporigkeit  ist mit dieser Lage vollständig und überstandsfrei zu überdecken. Die Lage ist so dünn wie möglich auszuführen.

Ausführungsort: Treppenhaus 4 im EG bis 4.OG gem. Grundriss
Menge: 550,000 m²

**04.02.010 Spachtelung, Egalisierung, 5 mm i.M. - Beton mit Altbeschichtung, Leibung, t<= 15 cm**
*** wie Position 04.02.009
in Leibung von Öffnung (Fenster, Tür),
streifenförmiger Schwellenberiech von Fenstern,
oder auch Versatz/Wandüberstand

Tiefe: bis 15 cm

Ort: Treppenhaus 4 im EG bis 4.OG gem. Grundriss
Menge: 117,000 m

**04.02.011 Spachtelung, Q3, geglättet, bis 2 mm - Beton, Wand**
*** Bezugsbeschreibung
Überspachteln der Egalisationsspachtelung gem. Vorposition,
zur Herstellung einer glatten und porenfreien Wandoberfläche,
vorhandene Egalisierungs-Spachtelung auf Eignung, Trag- sowie Haftfähigkeit prüfen und Oberfläche säubern,
vollflächiges Spachteln,
Ausführung einschl. Untergrundvorbereitung (Haftvermittler/Grundierung je nach Untergrund) gem. Systemherstellervorgaben.

Spachtelmasse: Gips, verarbeitungsfertig, weiss pigmentiert
Gesamtstärke: bis 2 mm
Oberflächengüte: Qualitätsstufe 3 - geglättet
Untergrund: Egalisierungsspachtelung Q2, gipsbasiert
Folgeleistung: Anstrich/Beschichtung (matt, unstrukturiert)

Die geforderte Oberflächengüte richtet sich nach dem Merkblatt Nr.3, 07/2021 gem. Bundesverband der Gipsindustrie e.V. Industriegruppe Baugipse

Es sind erhöhte Ebenheitstoleranzen nach DIN 18202 (Tab.3, Zeile 7, Spalte 3) einzuhalten.

Ausführungsort: Treppenhaus 4 im EG bis 4.OG gem. Grundriss
Menge: 550,000 m²

**04.02.012 Spachtelung, Q3, geglättet, bis 2 mm - Beton, Leibung, t<= 15 cm**
*** wie Position 04.02.011
in Leibung von Öffnung (Fenster, Tür),
streifenförmiger Schwellenberiech unter Fenstern,
oder auch Versatz/Wandüberstand

Tiefe: bis 15 cm

Ort: Treppenhaus 4 im EG bis 4.OG gem. Grundriss
Menge: 117,000 m

**04.02.013 Kantenschutz/Eckprofil, Lochblech**
Liefern und herstellen von Kantenschutz,
gelochtes Kanten-/Eckprofil aus Alu,
Spachtel- und Dünnlagenputze,
einspachteln bzw. in Egalisierungslage einarbeiten,
lot- und waagerecht,
an allen Wand-Außenecken und in Leibungen von Türen und Fenstern.

Ausführungsort: Treppenhaus 4 im EG bis 4.OG gem. Grundriss
Menge: 70,000 m

#### Bereich 04.03 Gipsputz

**Ausführungsbeschreibung 6 AUSFÜHRUNGSHINWEIS: Gipsputz-Spachtelarbeiten**
*AUSFÜHRUNGSHINWEIS: Gipsputz-Spachtelarbeiten*
Herstellen eines glatten Beschichtungs-Untergrund für die anschließenden Anstrich-/Beschichtungsarbeiten. Dies soll maßgebend durch den Auftrag einer 1-lagigen Glätt-Spachtelung erreicht werden.

Die bauseitige Untergrundbeschaffenheit von Gipsputzoberflächen ergibt sich aus der erreichten Rau- und Ebenheit gem. der vorangehenden Untergrundvorbehandlung durch Schleifen.
Es kommen zahlreiche Einzelbereiche vor in denen der Bestandsputz angepaßt oder beigearbeitet wurde (Mischflächen mit altem und neuem Putz).
In Einzelbereichen kann eine zusätzliche Ausgleichs- oder Egalisierungslage erforderlich werden.
Die Spachtellage von vertikalen Flächen ist bei Abhangdecken  bis in den Deckenzwischenraum bzw. mind. 5 cm über die lichte Raumhöhe gem. Planung zu führen.

Allgemeine Eigenschaften Spachtelung:
Spachtelmasse: Gips, verarbeitungsfertig, weiss pigmentiert
Gesamtstärke: bis 2 mm
Oberflächengüte: Qualitätsstufe 3 - geglättet
Untergrund: geschliffene Oberfläche auf Putzgrund gem. Untergrundvorbehandlung
Folgeleistung: Anstrich/Beschichtung (matt, unstrukturiert)

Es ist eine glatte und porenfreie Oberfläche herzustellen.

Die geforderte Oberflächengüte richtet sich nach dem Merkblatt Nr.3, 07/2021 gem. Bundesverband der Gipsindustrie e.V. Industriegruppe Baugipse

Es sind erhöhte Ebenheitstoleranzen nach DIN 18202 (Tab.3, Zeile 7, Spalte 3) einzuhalten.

Alle Komponenten der Beschichtung (Haftvermittler/Grundierung, Spachtelung, Anstrich) sind herstellereinheitlich als System anzubieten und gem. den Herstelleranweisungen zu verarbeiten.

Der jeweilige Untergrund ist vor dem Aufbringen der Spachtelung auf Eignung, Trag- und Haftfähigkeit zu prüfen und staubfrei zu machen.

*Hinweis: [GIPSPUTZ-WÄNDE]*

**04.03.001 Spachtelung, Egalisierung/Ausgleich, 3 mm i.M.**
Aufbringen einer Egalisationsspachtelung,
zum Ausgleich von Unebenheiten (Vertiefungen) oder Angleichen an angrenzende Trockenbaukonstruktionen (variierende vertikale Ausrichtung angrenzender Flächen),
teiflächiges Spachteln (Handspachtelung),
Spachtelung verziehen und an Restfläche angleichen,
Ausführung einschl. Untergrundvorbereitung (Haftvermittler/Grundierung je nach Untergrund) gem. Systemherstellervorgaben.

Gesamtstärke: bis 3 mm i.M.
Folgeleistung: Spachtelung Q3-geglättet gem. Folgepositionen

Alle Angaben des Ausführungshinweis 0006 sind zu berücksichtigen und in den EP mit einzukalkulieren.

Ausführung nach Abstimmung mit dem AG

Ausführungsort: Einzel-/Teilflächen in Flur und Aufenthaltsräumen im EG bis 5.OG gem. Grundriss
Menge: 290,000 m²

**04.03.002 Spachtelung, Q3, geglättet, bis 2 mm - Gipsputz, Wände**
*** Bezugsbeschreibung
Nachträgliches Verspachteln von Putzflächen im Innenbereich

Verspachteln von abgeschliffenen Wandoberflächen gem. Vorposition auf Gipsputzgrund,
vollflächiges Spachteln und glatt abziehen,
nach Erfordernis getrockenete Oberfläche schleifen.
Ausführung einschl. Untergrundvorbereitung (Haftvermittler/Grundierungje nach Untergrund) gem. Systemherstellervorgaben.

Bauteil: Wand

Alle Angaben des Ausführungshinweis 0006 sind zu berücksichtigen und in den EP mit einzukalkulieren.

Ausführungsort: EG bis 5.OG in allen Aufenthalts-, Flur-, und teilweise Treppenhausräumen (5) gem. Grundriss
Menge: 9550,000 m²

**04.03.003 Spachtelung, Q3, geglättet, bis 2 mm - Gipsputz, Leibung, t<= 15 cm**
*** wie Position 04.03.002
Bauteil: Leibung, Sturz
Bereiche: Innentüren/-fenster, Versatz in Wand o.ä.

Tiefe: bis 15 cm

Ausführungsort: EG bis 5.OG gem. Grundriss
Menge: 193,000 m

**04.03.004 Spachtelung, Q3, geglättet, bis 2 mm - Gipsputz, Leibung, t= 15 bis 20 cm**
*** wie Position 04.03.002
Bauteil: Leibung, Sturz
Bereiche: Außentüren/-fenster

Tiefe: 15 bis 20 cm

Ausführungsort: gem. Grundriss
Menge: 70,000 m

**04.03.005 Spachtelung, Q3, geglättet, bis 2 mm - Gipsputz, Leibung, t= 20 bis 35 cm**
*** wie Position 04.03.002
Bauteil: Leibung, Sturz
Bereiche: Öffnungen/Durchgänge, Wandenden

Tiefe: 20 bis 35 cm

Ausführungsort: EG bis 5.OG gem. Grundriss
Menge: 160,000 m

**04.03.006 Spachtelung, Q3, geglättet, bis 2 mm - Gipsputz, Leibung, t= 35 bis 50 cm**
*** wie Position 04.03.002
Bauteil: Leibung, Sturz
Bereiche: Öffnungen/Durchgänge

Tiefe: 35 bis 50 cm

Ausführungsort: Multifunktion./Bespr.-Raum 5.OG gem. Grundriss
Menge: 17,000 m

#### Bereich 04.04 Kalkzementputz

**Ausführungsbeschreibung 7 AUSFÜHRUNGSHINWEIS: Kalkzement-Spachtelarbeiten**
*AUSFÜHRUNGSHINWEIS: Kalkzement-Spachtelarbeiten*
Herstellen eines glatten Beschichtungs-Untergrund für die anschließenden Anstrich-/Beschichtungsarbeiten. Dies soll maßgebend durch den Auftrag einer Spachtelung erreicht werden.

Die bauseitige Untergrundbeschaffenheit von neuen  Kalkzemtputzoberflächen entspricht der Standardverspachtelung Q2-abgezogen. Bei Bestandsuntergründen ergibt sich die Struktur aus der erreichten Rau- und Ebenheit gem. der vorangehenden Untergrundvorbehandlung durch Schleifen.
Es kommen Einzelbereiche vor in denen der Bestandsputz angepaßt oder beigearbeitet wurde (Mischflächen mit altem und neuem Putz).
Die Spachtellage von vertikalen Flächen ist bei Abhangdecken  bis in den Deckenzwischenraum bzw. mind. 5 cm über die lichte Raumhöhe gem. Planung zu führen.

Allgemeine Eigenschaften Spachtelung:
Spachtelmasse: Gips, verarbeitungsfertig, weiss pigmentiert
Gesamtstärke: bis 3 mm
Oberflächengüte: Qualitätsstufe 3 - geglättet
Untergrund: neuer (Q2 abgezogen) und vorh. (geschliffen)  Kalkzemtputz
Folgeleistung: Anstrich/Beschichtung (matt, unstrukturiert)

Es ist eine glatte und porenfreie Oberfläche herzustellen.

Für Kalkzementputzuntergründe ist die Spachtelung 2-fach bzw. in 2 aufeinanderfolgenden Arbeitsgängen (Lagen) aufzubringen.

Die geforderte Oberflächengüte richtet sich nach dem Merkblatt Nr.3, 07/2021 gem. Bundesverband der Gipsindustrie e.V. Industriegruppe Baugipse

Es sind erhöhte Ebenheitstoleranzen nach DIN 18202 (Tab.3, Zeile 7, Spalte 3) einzuhalten.

Alle Komponenten der Beschichtung (Haftvermittler/Grundierung, Spachtelung, Anstrich) sind herstellereinheitlich als System anzubieten und gem. den Herstelleranweisungen zu verarbeiten.

Der jeweilige Untergrund ist vor dem Aufbringen der Spachtelung auf Eignung, Trag- und Haftfähigkeit zu prüfen und staubfrei zu machen.

*Hinweis: [KALKZEMENTPUTZ-WÄNDE]*

**04.04.001 Spachtelung, 2-lagig, Q3, geglättet, bis 3 mm - KZ-Putz, Wand**
*** Bezugsbeschreibung
Verspachteln von Putzflächen im Innenbereich

Verspachteln von neuen sowie abgeschliffenen Wandoberflächen gem. Vorposition auf KZ-Putzgrund,
2-fach/lagig vollflächig Spachteln und glatt abziehen,
nach Erfordernis getrockenete Oberfläche schleifen.
Ausführung einschl. Untergrundvorbereitung (Haftvermittler/Grundierungje nach Untergrund) gem. Systemherstellervorgaben.

Bauteil: Wand

Alle Angaben des Ausführungshinweis 0007 sind zu berücksichtigen und in den EP mit einzukalkulieren.

Ausführungsort: EG bis 5.OG gem. Grundriss
Menge: 961,000 m²

**04.04.002 Spachtelung, 2-lagig, Q3, geglättet, bis 3 mm - KZ-Putz, Wand, h= 45 cm (Sanitär)**
*** wie Position 04.04.001
Bauteil: Wand in Sanitärbereichen (mit gefliesten  Wänden)
Bereich: oberhalb Fliesenspiegel bis Decke

Einbauhöhe: 45 cm (inkl. 5 cm Reserve/Überstand)
Höhe Fliesenspiegel: 2,35 m (OKFF)
Höhe Decke: 2,75 m (OKFF, lichtes Maß)

Ausführungsort: WCs und PuMi-Räume im EG bis 5.OG gem. Grundriss
Menge: 193,000 m

### Titel 05 Anstrich/Beschichtung

#### Bereich 05.01 Allgemeines

**05.01.001 Musterfläche anlegen, 0,5 x 0,5 m**
Anlegen von farbigen Musterflächen,
für die Festlegung unterschiedlicher Farbtöne,
in Abstimmung mit dem AG

Größe: 0,5 x 0,5 m

Ort: nach Abstimmung mit dem AG (z.B. Wand oder auch Treppenwange)
Menge: 10,000 St

**05.01.002 Abkleben Farbübergang**
Abkleben von Farbübergängen,
zur Herstellung gerader und sauberer Farbwechsel,
nach erfolgten Arbeiten rückstandslos entfernen und entsorgen.
Menge: 520,000 m

**05.01.004 Acrylfugen anlegen, 10 x 10 mm**
*** Bezugsbeschreibung
Anlegen überstreichbarer Acrylfugen im Innenbereich,
inklusive notwendiger Untergrundvorbehandlung,
fachgerecht erstellen.

Fuge: 10 x 10 mm, Hohlkehle, glatt abgezogen
Farbton: wie Wandfarbe bzw. nach Wahl AG

Bereiche:
- Anschluss Alu-/Stahl-Türrahmen umlaufend
- Anschluss neue Kunststoff-Fensterrahmen umlaufend
- Anschluss HPL- und Stein-Fensterbänke
- Oberkante Fliesenspiegel
- Oberkante Sockelleisten (Betonwerkstein, Fliesen)
- Anschluss Wandeinbauteile (Revisionskästen etc.)

Ort: in allen Geschossen gem. Grundriss
Menge: 3900,000 m

**05.01.005 Acrylfugen anlegen, 5 x 5 mm**
*** wie Position 05.01.004
Fuge: ca. 5 x 5 mm, Hohlkehle, glatt abgezogen
Farbton: wie Wandfarbe bzw. nach Wahl AG

Bereiche:
- Oberkante Sockelleisten (Linoleum)

Ort: in allen Geschossen gem. Grundriss
Menge: 3300,000 m

#### Bereich 05.02 Decken

*Hinweis: ALLGEMEINER HINWEIS*
Beschichtung/Farbtyp
In allen Räumen (Aufenthalts-, Betriebsräume, Flure) vom EG bis einschließlich dem 5.OG - mit Ausnahme der Treppenhäuser - erfolgt der Deckenanstrich als Erstbeschichtung auf neuen und vorspachtelten Untergründen mit Dispersionsinnenfarbe.

In allen Treppenhäusern (4, 5, 6) erfolgt der Deckenanstrich als Überholungsbeschichtung auf vorhandenem und teils vorbehandeltem (abgeschliffene Treppenuntersichten) Untergrund mit Dispersionsinnenfarbe.

Alle Komponenten der Beschichtung (Spachtelung, Haftvermittler/Grundierung, Anstrich) sind herstellereinheitlich als System anzubieten.

**Ausführungsbeschreibung 8 AUSFÜHRUNGSHINWEIS: Anstrich AHD-Decken**
*AUSFÜHRUNGSHINWEIS: Anstrich AHD-Decken*
Die Beschichtung von Decken wird als hochdeckender Farbanstrich in mehreren Arbeitsgängen hergestellt.
Die Beschichtung erfolgt als hoch widerstandsfähiger Dispersionsanstrich (wasserabweisend, abwaschbar, scheuer-/abriebfest).

Anstrich Eigenschaften
- Dispersionsinnenfarbe, S1 fein DIN EN 13300
- Innenbereich
- emissionsarm
- lösemittel- und weichmacherfrei
- wasserdampfdiffusionsfähig
- scheuerbeständig
- AgBB-Schema geprüft
- glatt/strukturlos
- mehrschichtig (Haftvermittlungs-/Grundier-, Zwischen- und Schlussbeschichtung)
- hoch deckend, Deckvermögen H10-Kl. 1 DIN EN 13300
- Glanz: Stumpfmatt (G4) DIN EN 13300
- Nassabriebbest.: R-Kl. 1 DIN EN 13300
- Farbton: RAL9010, reinweiß

Der jeweilige Untergrund ist vor dem Aufbringen des neuen Anstrichs auf Eignung, Trag- und Haftfähigkeit zu prüfen und staubfrei zu machen.

Der Anstrich erfolgt auf die homogen vorbereiteten Untergründe (verspachtelt; eigene Vorleistung), welche ausschließlich aus bauseitig neu errichteten Trockenbau-Konstruktionen bestehen.

Die Beschichtung ist mehrschichtig, bestehend aus Haftvermittlungs-/Grundier-, Zwischen- und Schlussbeschichtung herzustellen. Die Ausführung wird gem. der Verarbeitungsrichtlinien und -anweisungen des angebotenen System-/Beschichtungsherstellers durchgeführt.

Alle Komponenten der Beschichtung (Spachtelung, Haftvermittler/Grundierung, Anstrich) sind herstellereinheitlich als System anzubieten.

Hinweis Farbgestaltung
- alle Deckenflächen erhalten einen weißen Farbanstrich
- Deckenschürzen-/abkastungen vor bzw. um die Lerninseln und in den einzelnen Flurbereichen seitlich des Treppenhaus 5 erhalten je Geschoss einen abweichenden Farbton nach AG-Vorgabe (siehe Folgepositionen 009-011)

**05.02.001 Deckenanstrich, NAK 1, Dispersion, AHD**
*** Bezugsbeschreibung
Liefern und Aufbringen eines Anstrichs mit Dispersions-Farbe,
alle Punkte des Ausführungshinweis 0008 sind zu berücksichtigen und mit einzukalkulieren.

Bauteil: Abhangdecke, Untersicht Deckenkoffer u. -abkastung
Untergrund: Gipskarton-Bauplatten
Deckenhöhe: bis 2,75 m (OKFF)

Hinweis:
Untersichten Deckenkoffer u. -abkastungen zum Teil mit Gefälle

Ort: Dusche-HM im EG, WC-D/H im 5.OG, gem. Deckenspiegel; sonstige nach Erfordernis
Menge: 72,000 m²

**05.02.002 Deckenanstrich, NAK 1, Dispersion, AHD <= 2,5m²**
*** wie Position 05.02.001
Einzelflächen, <=2,5 m²

Bauteil: Untersicht Deckenabkastung o.ä.
Untergrund: Gipskarton-Bauplatten

Ort: Lehrer-/Unterrichtsräume im 1./4./5.OG, WC-H/D klein im 5.OG gem.  Deckenspiegel
Menge: 13,000 St

**05.02.003 Deckenanstrich, NAK 1, Dispersion, AHD, Lochplatte**
*** wie Position 05.02.001
Bauteil: Akustik-Abhangdecke, inkl. Randfries
Untergrund: Gipskarton-/faser-Lochplatte
Deckenhöhe: bis 3,10 m (OKFF)

Ort: Flurbereiche (Teilflächen) um Treppenhaus 5 vom 1. bis 4.OG; Teeküche im 1.OG; Lerninseln im 3. und 4.OG; gem. Deckenspiegel
Menge: 300,000 m²

**05.02.004 Deckenanstrich, NAK 1, Dispersion, Deckenschürze, h= 10 cm**
*** wie Position 05.02.001
an Deckenschürze (GK-Sturz/Unterzug)

Bauteil: Deckenabkastung seitlich/vertikal
Untergrund: Gipskarton-Bauplatte

Höhe: 10 cm (Sichtbereich)

Ort: Lerninseln im 3. und 4.OG (Achse E/12-13)  gem. Grundriss
Menge: 10,000 m

**05.02.005 Deckenanstrich, NAK 1, Dispersion, Deckenschürze, h= 10 bis 50 cm**
*** wie Position 05.02.001
an Deckenschürze (GK-Sturz/Unterzug)

Bauteil: Deckenabkastung seitlich/vertikal
Untergrund: Gipskarton-Bauplatte

Höhe: 10 bis 50 cm (Sichtbereich), variiert/z.T. schräger Verlauf

Ort: Lehrer-/Unterrichts-/Flur-/Aufenthaltsräume, Teeküche, Lerninseln, sonstige im 1. bis 5.OG gem. Deckenspiegel
Menge: 170,000 m

**05.02.006 Deckenanstrich, NAK 1, Dispersion, Deckenschürze, h= 50 bis 80 cm**
*** wie Position 05.02.001
an Deckenschürze (GK-Sturz/Unterzug)

Bauteil: Deckenabkastung seitlich/vertikal
Untergrund: Gipskarton-Bauplatte

Höhe: 50 bis 80 cm (Sichtbereich), variiert/z.T. schräger Verlauf

Ort: Teilbereich Flure im 1. bis 3.OG, sonstige nach Erfordernis; gem. Deckenspiegel
Menge: 32,000 m

**05.02.007 Deckenanstrich, NAK 1, Dispersion, Deckenkoffer, seitlich, h= 35 cm**
*** wie Position 05.02.001
an Deckenkoffer,
Einzelflächen < 2,5 m²

Bauteil: Deckenabkastung seitlich/vertikal (inkl. Stirnseite)
Untergrund: Gipskarton-Bauplatte

Höhe: 35 cm

Ort: Lehrrerzimmer (164) im 1.OG, Unterrichtsraum (249) im 2.OG, Unterrichtsraum (446 /447 /449 /450) im 4.OG, Kunst (2x541 / 544) im 5.OG; gem. Deckenspiegel
Menge: 35,000 m

**05.02.008 Deckenanstrich, NAK 1, Dispersion, Deckenkoffer, seitlich, h= 80 bis 100 cm**
*** wie Position 05.02.001
an Deckenkoffer,
Einzelflächen

Bauteil: Deckenabkastung seitlich/vertikal (inkl. Stirnseite)
Untergrund: Gipskarton-Bauplatte

Höhe: 80 - 100 cm

Ort: Lehrrerzimmer (164) im 1.OG, Unterrichtsraum (249) im 2.OG; gem. Deckenspiegel
Menge: 9,000 m

**05.02.009 Deckenanstrich, hell abgetönt**
Mehrpreis Farbanstrich mit Dispersionsfarbe,
für hell abgetönten Farbton (HBW >=65),
nach Planvorgabe

Bauteil: GK-Deckenabkastung, seitlich und Unterseite

Farbton: RAL 9002, grauweiß

Ort: Teeküche im 1.OG, gem. Deckenspiegel
Menge: 20,000 m²

**05.02.010 Deckenanstrich, mittel abgetönt**
Mehrpreis Farbanstrich mit Dispersionsfarbe,
für mittel abgetönten Farbton (HBW >=25 <=65),
nach Planvorgabe

Bauteil: GK-Deckenabkastung, seitlich und Unterseite

Farbton je Geschoss (gem. Farbkonzept Leitsystem):
4.OG: RAL Effect 240-2

Ort: Flurbereiche neben Treppenhaus 5 vom 4.OG,
Lerninsel im 4.OG, gem. Deckenspiegel
Menge: 44,000 m²

**05.02.011 Deckenanstrich, satt abgetönt**
Mehrpreis Farbanstrich mit Dispersionsfarbe,
für satt abgetönten Farbton (HBW <=25),
nach Planvorgabe

Bauteil: GK-Deckenabkastung, seitlich und Unterseite

Farbton je Geschoss (gem. Farbkonzept Leitsystem):
1.OG: RAL 5007, Brillantblau
2.OG: RAL 5014, Taubenblau
3.OG: RAL 5018, Türkisblau

Ort: Flurbereiche neben Treppenhaus 5 vom 1. bis 3.OG,
Lerninsel im 3.OG, gem. Deckenspiegel
Menge: 71,000 m²

**Ausführungsbeschreibung 9 AUSFÜHRUNGSHINWEIS: Decken Treppenhäuser**
*AUSFÜHRUNGSHINWEIS: Decken Treppenhäuser*
Die Beschichtung von Decken wird als hochdeckender Farbanstrich in mehreren Arbeitsgängen hergestellt.
Die Beschichtung erfolgt als hoch widerstandsfähiger Dispersionsanstrich (wasserabweisend, abwaschbar, scheuer-/abriebfest).

Anstrich Eigenschaften
- Dispersionsinnenfarbe, S1 fein DIN EN 13300
- Innenbereich
- emissionsarm
- lösemittel- und weichmacherfrei
- wasserdampfdiffusionsfähig
- scheuerbeständig
- AgBB-Schema geprüft
- glatt/strukturlos
- mehrschichtig (Haftvermittlungs-/Grundier-, Zwischen- und Schlussbeschichtung)
- hoch deckend, Deckvermögen H10-Kl. 1 DIN EN 13300
- Glanz: Stumpfmatt (G4) DIN EN 13300
- Nassabriebbest.: R-Kl. 1 DIN EN 13300
- Farbton: RAL9010, reinweiß

Der jeweilige Untergrund ist vor dem Aufbringen des neuen Anstrichs auf Eignung, Trag- und Haftfähigkeit zu prüfen.

Der Anstrich erfolgt auf den vergereinigten Bestandsuntergrund, welcher im Wesentlichen aus Rohbeton mit und teilweise ohne Altanstrich (Vorleistung Abschleifen Trepppenuntersichten) besteht. Im obersten Geschoss des Treppenhaus 5 erfolgt der Anstrich auf neuem Deckenputz (gipsbasiert, Q2).
Die Betonoberflächegüte variiert zwischen grobporig mit Schalstruktur bis beinahe porenfrei mit einzelnen  Schalungsnähten. Der Farbton des vorhandene Anstrich variiert je Treppenhaus (Treppenhaus 5 u. 6 weiss, Treppenhaus 4 mittelgrau - ähnlich RAL 7048)

Die Beschichtung ist mehrschichtig, bestehend aus Haftvermittlungs-/Grundier-, Zwischen- und Schlussbeschichtung herzustellen. Die Ausführung wird gem. der Verarbeitungsrichtlinien und -anweisungen des angebotenen System-/Beschichtungsherstellers durchgeführt.

Alle Komponenten der Beschichtung (Spachtelung, Haftvermittler/Grundierung, Anstrich) sind herstellereinheitlich als System anzubieten.

**05.02.012 Deckenanstrich, NAK 1, Dispersion, Beton mit Altanstrich**
*** Bezugsbeschreibung
Liefern und Aufbringen eines Anstrichs mit Dispersions-Farbe,
alle Punkte des Ausführungshinweis 0009 sind zu berücksichtigen und mit einzukalkulieren.

Bauteil: Rohdecke
Bereiche: Geschossdecken und Zwischenpodestdecken
Untergrund: Beton mit Altanstrich
Deckenhöhe: 3,40 bis 5,20 m im jeweils obersten Geschoss (OKFF)

Ort: Treppenhäuser 4, 5, 6  (inkl. Zwischenpodesten) von EG bis 6.OG; gem. Deckenspiegel
Menge: 306,000 m²

**05.02.013 Deckenanstrich, NAK 1, Dispersion, Putz**
*** wie Position 05.02.012
Bauteil: Decke
Bereich: Geschossdecke
Untergrund: neuer Innenputz (gipsbasiert, Q2)

Ort: Treppenhaus 5 im 5.OG gem. Deckenspiegel
Menge: 45,000 m²

**05.02.014 Deckenanstrich, NAK 1, Dispersion, Beton - Treppenlauf-Untersicht**
*** wie Position 05.02.012
Bauteil: Treppe
Bereich: Untersicht Treppenläufe

Untergrund: Beton (Altanstrich abgeschliffen)
Höhe: 3,10 m (Stufenvorderkante)

Einzellaufbreite: bis 2,05 m (+- 3 cm)
Einzellauflänge: 4,00 m

Ort: Treppenhaus 4, 5, 6 vom EG bis 6.OG gem. Deckenspiegel
Menge: 160,000 m²

**05.02.015 Deckenanstrich, NAK 1, Dispersion, Beton mit Altanstrich - Treppenwange**
*** wie Position 05.02.012
Bauteil: Treppe
Bereich: seitl. Wange, inkl. Stirnfläche Podest im Treppenauge

Untergrund: Beton mit Altanstrich
Höhe/Querschnitt: 35 cm (+- 2 cm)
(Stichmaß Unterkante Werksteinbelag bis UK-Treppenlauf)

Hinweis:
Erschwerte Bearbeitung, da durch innenliegend (Treppenauge) befestigtes Stahlgeländer überdeckt

Ort: Treppenhaus 4, 5, 6 vom EG bis 6.OG gem. Deckenspiegel
Menge: 100,000 m

#### Bereich 05.04 Wände

*Hinweis: ALLGEMEINER HINWEIS*
Beschichtung/Farbtyp
- in allen Räumlichkeiten vom EG bis einschließlich dem 5.OG erfolgt die Wandbeschichtung als Erstbeschichtung auf vorbereitetem Untergrund mit Latexfarbe als Dispersionsinnenfarbe
- in allen Räumlichkeiten des 6.OG einschließlich dem zugehörigen, kleinen  Treppenhausraum (teilweise 5.OG) erfolgt die Beschichtung als Überholungsbeschichtung auf vorhandemem Untergrund mit normaler Dispersionsinnenfarbe

Farbgestaltung gem. Planung
- Verkehrsflächen (z.B. Flure, Lerninseln etc.) erhalten einen hell abgetönten Farbanstrich (grauweiß)
- Einzelflächen in Klassenräumen  (GK-Abkastungen von Waschbeckenbereiche) erhalten einen mittel abgetönten Farbanstrich (verkehrsgrau); der Anstrich wird nachträglich  mit einer PU-basierten Beschichtung versiegelt
- alle sonstige Innenräume (z.B. Treppenhäuser, WCs, Klassen-/Büro-/Aufenthalts-/Neben-/Lager-/Technikräume etc.) erhalten einen weißen Farbanstrich

Alle Komponenten der Beschichtung (Spachtelung, Haftvermittler/Grundierung, Anstrich) sind herstellereinheitlich als System anzubieten.

**Ausführungsbeschreibung 10 AUSFÜHRUNGSHINWEIS: Latexanstrich Wand (EG-5.OG)**
*AUSFÜHRUNGSHINWEIS: Latexanstrich Wand (EG-5.OG)*
Die Beschichtung von Wänden wird als hochdeckender Farbanstrich in mehreren Arbeitsgängen und auf einheitlich vorbehandeltem Untergrund hergestellt.
Die Beschichtung erfolgt als hoch widerstandsfähiger Dispersionsanstrich (wasserabweisend, abwaschbar, scheuer-/abriebfest) mit Latexfarbe.

Anstrich Eigenschaften
- Latexfarbe als Dispersionsinnenfarbe, S1 fein DIN EN 13300
- Innenbereich
- emissionsarm
- lösemittel- und weichmacherfrei
- wasserdampfdiffusionsfähig
- scheuerbeständig
- AgBB-Schema geprüft
- glatt/strukturlos
- mehrschichtig (Haftvermittlungs-/Grundier-, Zwischen- und Schlussbeschichtung)
- hoch deckend, Deckvermögen H10-Kl. 1 DIN EN 13300
- Glanz: Stumpfmatt (G4) DIN EN 13300
- Nassabriebbest.: R-Kl. 1 DIN EN 13300
- Farbton: RAL9010, reinweiß

Der jeweilige Untergrund ist vor dem Aufbringen des neuen Anstrichs auf Eignung, Trag- und Haftfähigkeit zu prüfen und staubfrei zu machen.
Der Anstrich erfolgt auf die homogen vorbereiteten Untergründe (abgeschliffen und verspachtelt; eigene Vorleistung).
Die Beschichtung ist mehrschichtig, bestehend aus Haftvermittlungs-/Grundier-, Zwischen- und Schlussbeschichtung herzustellen.
Die Ausführung wird gem. der Verarbeitungsrichtlinien und -anweisungen des angebotenen System-/Beschichtungsherstellers durchgeführt.

**05.04.001 Wandanstrich, NAK 1, Latex/Dispersion**
*** Bezugsbeschreibung
Liefern und Aufbringen eines Anstrichs mit Latex-Farbe,
Ausführung gem. Herstellervorgabe

Alle Punkte des Ausführungshinweis 0010 sind zu berücksichtigen und mit einzukalkulieren.

Bauteil: Wand
Bereiche: Wände, Brüstungen, Abkastungen/Bekleidungen
Untergrund: Gips-Spachtelung, auf variierenden Untergründen (Gipskarton/-Faser, Gips-/Kalkzementputz, Beton) gem. eigener Vorleistung

Ort: alle Aufenthalts-, Unterrichts-, Büro-, Lager- und Betriebstechnikräume vom EG bis 5.OG sowie Treppenhaus 4 und 5 gem. Grundriss
Menge: 12640,000 m²

**05.04.002 Wandanstrich, NAK 1, Latex/Dispersion, Wandnische**
*** wie Position 05.04.001
bei Wandnischen (z.B. Aussenwände)

Bauteil: Nische

Breite: 10 cm
Tiefe: 12 cm
Höhe: 85 cm

Ort: Unterrichts-/Aufenthaltsräume im EG bis 5.OG  gem. Grundriss, sonstige nach Erfordernis
Menge: 230,000 St

**05.04.003 Wandanstrich, NAK 1, Latex/Dispersion, Leibung, t<= 15 cm**
*** wie Position 05.04.001
bei Wandnischen (Aussenwände), Wandenden oder Stirnfläche/Versatz bei Wand-Verjüngung

Bauteil: Leibung

Laibungstiefe: bis 15 cm

Ort: Unterrichts-/Aufenthaltsräume im EG bis 5.OG  gem. Grundriss, sonstige nach Erfordernis
Menge: 1181,600 m

**05.04.004 Wandanstrich, NAK 1, Latex/Dispersion, Leibung, t= 15 bis 25 cm**
*** wie Position 05.04.001
bei Tür-/Fensteröffnungen, Wandenden, Stirnfläche/Versatz bei Wandverjüngung

Bauteil: Leibung

Laibungstiefe: 15 bis ca. 25 cm

Ort: alle Räume im EG bis 5.OG sowie Treppenhaus 4 und 5 gem. Grundriss
Menge: 1858,000 m

**05.04.005 Wandanstrich, NAK 1, Latex/Dispersion, Leibung, t= 25 bis 35 cm**
*** wie Position 05.04.001
bei Öffnungen oder Durchgängen in Wänden

Bauteil: Leibung

Laibungstiefe: 25 bis 35 cm

Ort: Flure und Lerninseln im EG bis 5.OG gem. Grundriss
Menge: 228,000 m

**05.04.006 Wandanstrich, NAK 1, Latex/Dispersion, Leibung, t= 35 bis 60 cm**
*** wie Position 05.04.001
bei Öffnungen oder Durchgängen in Wänden

Bauteil: Leibung

Laibungstiefe: 35 bis 60 cm

Ort: Flur EG (rechts neben Eingang) und 5.OG (Tür TRH5/Durchgangsflur Dach) gem. Grundriss/Ausbau Wandflächen
Menge: 24,000 m

**05.04.007 Wandanstrich, NAK 1, Latex/Dispersion, Stütze, 4-seitig**
*** wie Position 05.04.001
Stütze, 4-seitig

Bauteil: Stütze, rechteckig/quadratisch

Abwicklungslänge: > 1,00 m
Höhe: 2,75 m (OKFF)

Ort: Flur im EG (bei Achse G-H/7) gem. Grundriss/Ausbau Wandflächen
Menge: 38,000 m²

**05.04.008 Wandanstrich, NAK 1, Latex/Dispersion, Pfeilervorlage, 3-seitig**
*** wie Position 05.04.001
Pfeilervorlage, 3-seitig
(z.B. Einzelabkastungen Aussenwände zw. Fenstern oder Brandschutzbekleidung wandseitige Stahlstützen)

Bauteil: Pfeilervorlage

Abwicklungslänge: <= 1,00 m
Höhe: bis 3,10 m (OKFF)

Ort: Flur im EG gem. Grundriss/Ausbau Wandflächen
Menge: 383,000 m

**05.04.009 Wandanstrich, hell abgetönt**
Mehrpreis Farbanstrich mit Dispersionsfarbe,
für hell abgetönten Farbton (HBW >=65),
nach Planvorgabe

Farbton: RAL 9002, grauweiß

Ort: Verkehrsflächen (Flure, Lerninseln) vom EG bis 5.OG gem. Grundriss
Menge: 3420,000 m²

**05.04.010 Wandanstrich, mittel abgetönt**
Mehrpreis Farbanstrich mit Dispersionsfarbe,
für mittel abgetönten Farbton (HBW >=25 <=65),
nach Planvorgabe

Farbton: RAL 7042, verkehrsgrau

Ort: Einzelflächen in Unterrichtsräumen (GK-Abkastung hinter Waschbecken) vom EG bis 5.OG
Menge: 165,000 m²

**05.04.011 PU-Versiegelung**
Versiegelung des Anstrichs,
2K-Polyurethan basierte Beschichtung auftragen,
für leichte bis mittlere mechanische Belastungen,
auf Dispersionsfarbe,
Ausführung gemäß Herstellerangaben.

Funktion: Zusätzlicher Schutz der Wandoberfläche hinter Waschbecken vor Feuchtigkeits-/Wassereinwirkung durch Nutzung und Reinigung

Eigenschaften Versiegelung:
- wässrig
- unpigmentiert/transparent
- desinfektionsmittelbeständig
- kratzfest
- UV- und Chemikalienbeständig

Wand-Einzelflächen in variierender Größe/Fläche, raumhoch

Ort: Einzelflächen in Unterrichtsräumen (GK-Abkastung hinter Waschbecken) vom EG bis 6.OG
Menge: 182,000 m²

**Ausführungsbeschreibung 11 AUSFÜHRUNGSHINWEIS: Dispersionsanstrich Wand (5./6.OG**
*AUSFÜHRUNGSHINWEIS: Dispersionsanstrich Wand (5./6.OG)*
Die Beschichtung von Wänden wird als hochdeckender Farbanstrich in mehreren Arbeitsgängen hergestellt.
Die Beschichtung erfolgt als hoch widerstandsfähiger Dispersionsanstrich (wasserabweisend, abwaschbar, scheuer-/abriebfest).

Anstrich Eigenschaften
- Latexfarbe als Dispersionsinnenfarbe, S1 fein DIN EN 13300
- Innenbereich
- emissionsarm
- lösemittel- und weichmacherfrei
- wasserdampfdiffusionsfähig
- scheuerbeständig
- AgBB-Schema geprüft
- glatt/strukturlos
- mehrschichtig (Haftvermittlungs-/Grundier-, Zwischen- und Schlussbeschichtung)
- hoch deckend, Deckvermögen H10-Kl. 1 DIN EN 13300
- Glanz: Stumpfmatt (G4) DIN EN 13300
- Nassabriebbest.: R-Kl. 1 DIN EN 13300
- Farbton: RAL9010, reinweiß

Ziel ist ein einheitlicher Farbanstrich aller Wandflächen im 6.OG sowie zugehörigen Teilflächen des Treppenraums im 5.OG, ohne weitere Anforderungen an die Oberfläche.

Der jeweilige Untergrund ist vor dem Aufbringen des neuen Anstrichs auf Eignung, Trag- und Haftfähigkeit zu prüfen und staubfrei zu machen.
Der Anstrich erfolgt überwiegend auf vorhandene Beton-, Putz- und Gipskartonflächen mit Altanstrich. Es kommen einzelne neue Flächen als Kalksandstein-Mauerwerk und GK-Bekleidung (Abkastung) vor. Der Altanstrich ist stark verschmutzt. Die vorhandene Putzoberfläche ist durch Reparaturen teilweise grob/rauh.
Die Beschichtung ist mehrschichtig, bestehend aus Haftvermittlungs-/Grundier-, Zwischen- und Schlussbeschichtung herzustellen.
Die Ausführung wird gem. der Verarbeitungsrichtlinien und -anweisungen des angebotenen System-/Beschichtungsherstellers durchgeführt.

**05.04.012 Wandanstrich, NAK 1, Dispersion**
Liefern und Aufbringen eines Anstrichs mit Dispersions-Farbe,
Ausführung gem. Herstellervorgabe

Alle Punkte des Ausführungshinweis 0011 sind zu berücksichtigen und mit einzukalkulieren.

Bauteil: Wandfläche

Ort: Treppenhaus 6 im 5. und 6.OG, alle Räume im 6.OG gem. Grundriss
Menge: 530,000 m²

**05.04.013 Wandanstrich, NAK 1, Dispersion, Leibung, t= bis 25 cm**
*** wie Position 05.04.001
Leibung bei Tür-/Fensteröffnungen,
Wandversatz

Bauteil: Leibung

Laibungstiefe: bis 25 cm (+- 3 cm)

Ort: 5.OG (nur Treppenhaus 6) und 6.OG gem. Grundriss
Menge: 50,000 m

**Ausführungsbeschreibung 12 AUSFÜHRUNGSHINWEIS: Wandbeschriftung Leitsystem**
*AUSFÜHRUNGSHINWEIS: Wandbeschriftung Leitsystem*
Als Teil eines gebäudeweiten Leitsystems erhalten die Treppenhäuser eine großformatige Beschriftung, welche die Geschosszahl darstellt.

Die Beschriftung erfolgt als Farbanstrich mit Latexfarbe auf dem zuvor neu erstellten Wandanstrich.

Art: Anstrich, gem. Ausführungshinweis  0010  (Latex-Wandfarbe), mittel bis satt abgetönt (je nach Farbton gem. Herstellerangabe)

Buchstaben-Abmessungen, b x h: 1,00 x 1,50 m
Höhe: ab 0,95 m (OKFF)
Schriftart: Arial

Der Farbton wechselt in jedem Geschoss und ist gemäß dem nachfolgendem Farbschema bzw. -konzept auszuführen:

EG: RAL 7021 Schwarzgrau
1.OG: RAL 5007, Brillantblau
2.OG: RAL 5014, Taubenblau
3.OG: RAL 5018, Türkisblau
4.OG: RAL 6018, Gelbgrün
5.OG: RAL 1018, Zinkgelb (nur TRH5)

Der Abtönungsgrad ist im EP der Wandbeschriftungsposition mit einzukalkulieren.

(Beispiel - Entwurf Treppenhaus 1)
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
**05.04.014 Abkleben/Schablonieren (Wandbeschriftung)**
Schablonier- bzw. Abklebearbeiten,
zur Ausbildung gerader, scharfer und sauberer Schriftzüge
für nachträglich zu erstellende Wandbeschriftung mit Anstrich, gem. vorbeschriebenem Ausführungshinweis 0012,
nach erfolgten Arbeiten rückstandslos entfernen und entsorgen.

(Mengenangabe: Beschriftung je Geschoss)

Ort: Treppenhaus 4 von EG bis 4.OG, Treppenhaus 5 von EG bis 5.OG
Menge: 11,000 St

**05.04.015 Wandbeschriftung, Treppenhäuser**
Herstellen einer Wandbeschriftung,
als Farbanstrich in satt getöntem Farbton,
auf zuvor erstelltem Wandanstrich (Latexfarbe).

Alle Punkte des Ausführungshinweis 0012 sind zu berücksichtigen und mit einzukalkulieren.

Alle Maße, Lage, Ausrichtung, Schriftart und Format sind als Kalkulationsgrundlage zu betrachten und zwischen AG und AN vor der Ausführung zu detaillieren und festzulegen.

(Mengenangabe: Gesamtmenge in allen Geschossen und Ausführungsorten)

Ort: Treppenhaus 4 von EG bis 4.OG, Treppenhaus 5 von EG bis 5.OG
Menge: 11,000 St

#### Bereich 05.05 Boden

**05.05.001 Bodenflächen grobreinigen**
Lose Stoffe zusammenkehren (z.B. Baustoff- oder Verpackungsreste o.ä.),
angetrocknete Putzreste entfernen,
anfallenden Schutt aufnehmen und fachgerecht entsorgen.
Menge: 82,000 m²

**05.05.002 Randstreifen abschneiden**
Estrich-Randstreifen an aufgehenden Wänden abschneiden,
aufnehmen und fachgerecht entsorgen.
Menge: 120,000 m

**05.05.003 Estrichfugen verharzen**
Anschluss-/Schwindfugen im Estrich verschliessen,
Riss staubfrei machen,
gießfähiges Kunstharz anrühren und Riss ausgießen,
Überschuss glatt abziehen,
die noch frische Oberfläche mit feinem Quarzsand abstreuen.
Menge: 13,000 m

**05.05.004 Estrich anschleifen**
Zementestrich anschleifen,
zur Entfernung haftmindernder Stoffe/Schichten und aufrauen der Oberfläche,
Randbereiche sind von Hand nachzuarbeiten,
anschließend Flächen staubfrei absaugen,
anfallenden Bauschutt aufnehmen und fachgerecht entsorgen.

Untergrund: neuer und vorh. Zementestrich
Menge: 82,000 m²

**Ausführungsbeschreibung 13 AUSFÜHRUNGSHINWEIS: Bodenversiegelung**
*AUSFÜHRUNGSHINWEIS: Bodenversiegelung*
Herstellen einer Bodenversiegelung auf Estrichflächen in Betriebstechnik- und Lagerräumen
(einzeln, überwiegend bis 3 m²).

Die Bodenversiegelung wird in 3 Schichten ausgeführt.
Das Ausbessern bzw. Glätten von Fehlstellen erfolgt als Zwischenschritt nach der ersten Lage Bodensiegel.
Wandseitig wird die Versiegelung als waagerechter Sockel 5 cm hochgeführt.
Die Fuge zwischen Bodenfläche und aufgehender Wand wird mit geeigneter Dichtmasse versiegelt und als glatt abgezogene Hohlkehle ausgebildet.

Anforderungen
- für Innenbereich
- geringe Belastung (selten begangen)
- gut reinigungsfähig
- Farbton: standard RAL 7030 steingrau, bzw. nach Wahl AG
- Glanzgrad: seidenmatt

Eigenschaften Bodensiegel
- Polyurethan-basiert
- lösemittelfrei
- deckend
- abriebfest
- emissionsarm (AgBB-Schema geprüft)

Untergrund
- Boden: neuer Zementestrich, vereinzelt vorh. Zementestrich (Bestand); nicht schwimmend
- Wand: KZ-Innenputz, vereinzelt GK-Ständerwand

Sämtliche Stoffe sind einheitlich als System anzubieten.
Bei der Ausführung sind die Vorgaben und Verarbeitungsrichtlinien des Systemherstellers anzuwenden und ein zu halten.
Der jeweilige Untergrund ist vor dem Aufbringen neuer Stoffe  auf Eignung, Trag- und Haftfähigkeit zu prüfen und staubfrei zu machen.

Ort: (kleine) Lager-/Betriebstechnikräume im EG bis 5.OG gem. Grundriss

**05.05.005 Einzelne Fehlstellen ausbessern**
Einzelne Unebenheiten oder Vertiefungen in Bodenflächen
ausgleichen (Schleifspuren, Rillen, Kerben o.ä.),
Teilflächenspachtelung aufbringen und glatt abziehen,
mit pigmentierter Bodensiegel-Quarzsand Mischung (feingekörnt),
Ausführung gem. Herstellervorgabe.

Tiefe: 3 mm i.M.
Anteilig von gesamter Versiegelungsfläche: 10 % (von 38 m²)
Menge: 4,000 m²

**05.05.006 Bodensiegel, PU-basiert, RAL 7030 steingrau**
*** Bezugsbeschreibung
Untergrund auf Eignung, Trag- sowie Haftfähigkeit prüfen,
farbige PU-Versiegelung auf aufgeraute Bodenflächen auftragen, in 3 Lagen und Arbeitsgängen

Alle Angaben der vorhergehenden Ausführungsbeschreibung 0013 sind zu berücksichtigen und mit einzukalkulieren.
Menge: 38,000 m²

**05.05.007 Bodensiegel, PU-basiert, RAL 7030 steingrau - Sockel, h= 5 cm**
*** wie Position 05.05.006
an aufgehender Wand als Sockelanstrich,
einschl. wandseitigem Abkleben

Höhe: 5 cm (OKFF)

Alle Angaben der vorhergehenden Ausführungsbeschreibung 0013 sind zu berücksichtigen und mit einzukalkulieren.
Menge: 80,000 m

**05.05.008 Fugenversiegelung, 1,0 cm, grau**
Nachträgliche Versiegelung der Randfuge,
mit geeigneter Fugendichtmasse,
umlaufend an aufgehenden Wänden und Türzargen,
mit Viertelkreis-Rundung bzw. als Hohlkehle ausbilden,
einschl. Abkleben auf Boden und Wand/Türzarge,
Ausführung gem. Herstellervorgabe.

Farbe: grau, passend zum Bodensiegel
Fugenbreite: 1,0 cm

Alle Angaben der vorhergehenden Ausführungsbeschreibung 0013 sind zu berücksichtigen und mit einzukalkulieren.
Menge: 80,000 m

**Ausführungsbeschreibung 14 AUSFÜHRUNGSHINWEIS: Bodenbeschichtung 2K-Epoxidharz**
*AUSFÜHRUNGSHINWEIS: Bodenbeschichtung 2K-Epoxidharz*
Herstellen einer Bodenbeschichtung auf Estrichflächen in Geräte-/Garagenraum sowie EDV/Serverraum.

Die Bodenbeschichtung wird als mehrschichtiges  Komplettsystem in einer Gesamtdicke von 2 mm ausgeführt.
Das Ausbessern bzw. Glätten von Fehlstellen erfolgt vorab innerhalb einer vollflächigen Kratzspachtelung nach der Untergrund-Grundierung. Anschließend folgen farbige Verlaufsbeschichtung und Versiegelung.
Wandseitig wird ein waagerechter Sockel, 5 cm hoch hergestellt.
Die Fuge zwischen Bodenfläche und aufgehender Wand wird nachträglich mit geeigneter Dichtmasse versiegelt und als glatt abgezogene Hohlkehle ausgebildet.

Anforderungen
- für Innenbereich
- leichte/mäßige Belastung (Gerätelager; Standfläche EDV-Technik)
- beständig gegen Reinigungsmittel
- gut reinigungsfähig
- strukturlos
- Farbton: standard RAL 7030 steingrau, bzw. nach Wahl AG
- Glanzgrad: seidenmatt
- Gesamtdicke: 2 mm

Beschichtungs-Eigenschaften
- Grundierung
- Kratzspachtelung aus Mischung 2K-Grundier-Komponente mit Quarzsand (feingekörnt, <0,4 mm), Dicke bis 2 mm
- Beschichtung 2K-Epoxidharz-basiert, pigmentiert
- Versiegelung auf Basis 2K-Epoxidharz oder PU gem. Herstellersystemvorgabe, pigmentiert
- lösemittelfrei
- deckend
- abriebfest
- witterungsbeständig
- emissionsarmes System (AgBB-Schema geprüft)

Untergrund
- Boden: neuer Zementestrich; nicht schwimmend
- Wand: KZ-Innenputz, vereinzelt GK-Ständerwand (Wandabkastungen)

Sämtliche Stoffe sind einheitlich als System anzubieten.
Bei der Ausführung sind die Vorgaben und Verarbeitungsrichtlinien des Systemherstellers anzuwenden und einzuhalten.
Der jeweilige Untergrund ist vor dem Aufbringen neuer Stoffe  auf Eignung, Trag- und Haftfähigkeit zu prüfen und staubfrei zu machen.

Ort: Geräteraum im EG (051), Serverraum im 4.OG (454) gem. Grundriss

**05.05.009 Bodenbeschichtung, 2K-Epoxidharz, ca. 2 mm, RAL 7030**
*** Bezugsbeschreibung
Untergrund auf Eignung, Trag- sowie Haftfähigkeit prüfen,
2K-Epoxidharz Bodenbeschichtung systemkonform herstellen,
in 4 Arbeitsgängen (Grundierung, Kratzspachtelung, Beschichtung, Versiegelung).

Alle Angaben der vorhergehenden Ausführungsbeschreibung 0014 sind zu berücksichtigen.
Menge: 44,000 m²

**05.05.010 Bodenbeschichtung, 2K-Epoxidharz, RAL 7030 - Sockel, h= 5 cm**
*** wie Position 05.05.009
nur Versiegelung,
an aufgehender Wand als Sockelanstrich,
einschl. wandseitigem Abkleben

Höhe: 5 cm (OKFF)

Alle Angaben der vorhergehenden Ausführungsbeschreibung 0014 sind zu berücksichtigen.
Menge: 40,000 m

**05.05.011 Fugenversiegelung, 1,0 cm, grau**
Nachträgliche Versiegelung der Randfuge,
mit geeigneter Fugendichtmasse,
umlaufend an aufgehenden Wänden und Türzargen,
mit Viertelkreis-Rundung bzw. als Hohlkehle ausbilden,
einschl. Abkleben auf Boden und Wand/Türzarge,
Ausführung gem. Herstellervorgabe.

Farbe: grau, passend zum Bodensiegel
Fugenbreite: 1,0 cm

Alle Angaben der vorhergehenden Ausführungsbeschreibung 0014 sind zu berücksichtigen und mit einzukalkulieren.
Menge: 40,000 m

### Titel 06 Lackierarbeiten

*Hinweis: [TREPPENGELÄNDER]*
Stahl-Treppengeländer in Treppenhäusern 1, 4, 5 vom EG bis ins 5.OG, sowie Einzelpodestgeländer am Dachausgang im 5.OG.

**06.001 Anstrich Füllstabgeländer, PU-Acryllack, RAL 7021 - TRH1**
*** Bezugsbeschreibung
Erstbeschichtung neuer Füllstabgeländer,
im Innenbereich, aus Stahl, vorgrundiert,
Oberflächen auf Eignung, Trag- und Haftfähigkeit prüfen,  anschließend staub- und fettfrei machen sowie Beschichtung gem. Herstelleranweisung aufbringen.

Bauteileigenschaften
- neues Treppengeländer aus Stahl
- Konstruktion: Ober- u. Untergurt mit senkrechten Füllstäbe aus Flachband-Stahl ca. 40/10 mm, nach innen versetzter Handlauf aus 42 mm Edelstahl-Rundrohr
- Füllstababstand <= 120 mm
- seitlich/innenliegend an Treppenlauf/-Podest befestigt (Ankerplatte)
- Höhe: 1100 mm
- Pfosten: alle 600 mm, h= 1300 mm
- Ankerplatte Pfosten: 110 x 110 mm (+- 10 mm)
- Oberfläche: bauseitig grundiert

Beschichtung
- mehrschichtiger PU-Acryllack (Grund-, Zwischen-,  Schlussbeschichtung)
- Innenbereich
- wasserbasiert
- schnell trocknend
- Reinigungsmittel beständig
- hoch lichtbeständig
- EN 71-3 zertifiziert (Sicherheit von Spielzeug)
- Blauer Engel emissions- und schadstoffarm nach DE-UZ 12a
- Farbton: RAL 7021 schwarzgrau, bzw. nach Wahl AG
- Glanzgrad: seidenmatt

Hinweis:
- Edelstahl-Handläufe bleiben blank bzw. werden nicht lackiert.
- Erschwerte Bearbeitung im Schwellenbereich, da seitlich und innenliegend im Treppenauge (Ankerplatte auf Treppenwange) befestigt

Ausführungsort: Treppenhaus 1 von EG bis 5.OG gem. Grundriss
Menge: 54,000 m

**06.002 Anstrich Füllstabgeländer, PU-Acryllack, RAL 7021 - TRH4**
*** wie Position 06.001
Ausführungsort: Treppenhaus 4  von EG bis 4.OG gem. Grundriss
Menge: 45,000 m

**06.003 Anstrich Füllstabgeländer, PU-Acryllack, RAL 7021 - TRH5**
*** wie Position 06.001
Ausführungsort: Treppenhaus 5  von EG bis 5.OG gem. Grundriss
Menge: 54,000 m

**06.004 Anstrich Füllstabgeländer, PU-Acryllack, RAL 7021 - Dachausgang**
*** wie Position 06.001
Einzelgeländer

Ausführungsort: Dachausgang im 5.OG gem. Grundriss
Menge: 3,500 m

### Titel 07 Tapezierarbeiten

**Ausführungsbeschreibung 15 AUSFÜHRUNGSBESCHREIBUNG: Vinyltapete (Whiteboard)**
*AUSFÜHRUNGSBESCHREIBUNG: Vinyltapete (Whiteboard)*
Die Lerninselbereiche im 3. und 4.OG erhalten jeweils eine beschreibbare Wandfläche (Whiteboard).
Diese wird als gewebeverstärkte Vinyltapete mit magnetischer Beschichtung ausgeführt,
rechteckig, maßgenau nach Vorabstimmung mit dem AG.

Jedes Whiteboard erhält bauseitig einen eigenen Wandrahmen aus Vollholz, 50/30 mm (Fichte Silber).
Vor Ausführung sind Schnittstellen mit Fremdgewerken sowie  die genaue Einbaulage der Einzelflächen zwischen AN und AG abzustimmen.
Der Einbau erfolgt nach den Anstricharbeiten.

Bauteil: Wandbekleidung
Typ: Vinyltapete, magnetisch
Untergrund: Spachtelung / neuer Wandanstrich (Latexfarbe)

Allgemeine Eigenschaften
- Whiteboard geeignete Oberflächengüte
- werkseitig vorbeschichtet
- magnetisch
- beschreibbar
- trocken abwischbar
- Oberflächen-Farbe: weiß
- waagerechte und lotrechte Seitenkantenausbildung

Abmessungen
- gem. Positionsbeschreibung

Ausführung gem. Herstellervorgabe,
inkl. erforderlicher Untergrundvorbehandlung.

(Produktempf.: Vescom, walltalkers, mag-rite oder gleichwertig)

**07.001 Vinyltapete, Whiteboard, 1800 x 2135 mm**
Liefern und aufbringen einer Vinyltapete,
gem. Angaben der Ausführungsbeschreibung,
Ausführung nach den Verarbeitungsanweisungen des Herstellers,
als Teilsegment innerhalb einer Wandfläche

Breite: 1800 mm
Höhe: 2135 mm

Alle Angaben des Ausführungshinweis 0015 sind zu berücksichtigen und in den EP mit einzukalkulieren.

Ausführungsort: Lerninseln (431_03_356 / 431_04_456) im 3. und 4.OG,  gem. Grundriss
Menge: 2,000 St

### Titel 08 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**08.010 Facharbeiter**
*** Stundenlohnarbeiten
Lohnstundenverrechnungssatz eines Facharbeiters zum
Nachweis für Arbeiten, die nicht in den Positionen
enthalten sind und vorab nicht genau spezifiziert
werden können.
Menge: 16,000 Std

**08.020 Helfer**
*** Stundenlohnarbeiten
Lohnstundenverrechnungssatz eines Helfers zum Nachweis
für Arbeiten, die nicht in den Positionen enthalten
sind und vorab nicht genau spezifiziert werden können.
Menge: 16,000 Std
